# MON-HAL
Angebotsaufforderung (GAEB 90, DA83)
DV-Nummer: 287
Währung: EUR
Auftraggeber: Montessori Bamberg e.V., Weiße Martererstraße 4, 96049 Bambe

## Zimmerer- und Holzbauarbeiten
Datum: 02.04.26

*Hinweis*
Projektbeschreibung
Das bestehende Gebäude befindet sich in der
Emil-Kemmer-Straße 33 in 96103 Hallstadt
Nach einer umfassenden Voruntersuchung wird das
bestehende,
ehemalige Verwaltungs- und Laborgebäude der Dr. Pfleger
Arzneimittel GmbH, des künftigen Dr. Pfleger Campus zum
neuen Standort der Montessorischule Bamberg umgenutzt.
Am Standort soll künftig die Montessori-Grundschule
sowie die
Sekundarstufe etabliert werden.

Es wird dringend empfohlen, die Örtlichkeiten vorab zu
besichtigen, um sich über eventuell für die Kalkulation
beeinflussende Faktoren zu informieren.
Nachforderungen aus
Unkenntnis der örtlichen Situation werden nicht
berücksichtigt.

Lage und Zufahrt zum Gebäude
Die Emil-Kemmer-Straße in 96103 Hallstadt befindet
sich am
östlichen Rand eines Gewerbegebiets nördlich der
Bamberger
Innenstadt, nahe der Bahnstrecke BambergSchweinfurt
und der
Autobahn A70.
Die Emil-Kemmer-Straße ist eine gut ausgebaute,
asphaltierte
Erschließungsstraße mit beidseitigen Gehwegen und
teilweise
separaten Radwegen.
Die Zufahrt zum Grundstück erfolgt über eine Einfahrt
im
nordwestlichen Grundstücksbereich.
Es gelten die öffentlich-rechtlichen Vorschriften für
Fußgänger,
Straßenverkehr etc.
Entsprechende Schutzmaßnahmen für den Abbruch oder die
Bauarbeiten sind selbstständig nach den
öffentlich-rechtlichen
Vorschriften für die entsprechenden Gewerke zu
veranlassen.
Gebäude
Der vorhandene Komplex besteht aus Bauteilen
verschiedener
Bauzeiten (siehe Lageplan). BA 1, 2 und 3 stammen aus
den
50er Jahren des 20. Jahhunderts. Die beiden
rückwärtigen
Erweiterungen (BA 4.1 und 4.2) sind von ca. 1987. Das
Gebäude
diente als Verwaltungsgebäude mit Büronutzung sowie für
Labore und Arzneimittelproduktion,
Das bestehende Ensemble setzt sich aus zwei
zweistöckigen
Gebäudeflügeln im Nordwesten und Südosten (je
zuzüglich eines
Untergeschosses), die durch einen zentralen
einstöckigen
Mittelbau verbunden sind zusammen. Das Gebäude ist
gesamtheitlich unterkellert.
Das bestehende Tragwerk besteht aus StB-Stützen und
StB-Decken, z.T. Flachdecken, Rippen- und
Hohlkörperdecken,
z.T. massive Wände aus Stampfbeton und Mauerwerk.
Dächer sind flach geneigte Massivdächer (Beton,
Porenbeton)
mit bituminöser Abdichtung (BA 1 und 3) ohne bzw.mit
nur
minimaler Dämmstärke bzw. flach geneigte
Holzdachstühle mit
gedämmter Blechdeckung (Sandwichplatte, BA4).
Im Innenausbau bestehen die nichttragenden
Wandkonstruktionen aus Trockenbauwänden mit
Metallständerwerk sowie teilweise aus vormontierten
Elementwänden mit Glaseinsätzen.
Bestandsfassaden bestehen aus Aluminiumfenstern und
Pfosten-Riegelfassaden. Die Außenwände sind ungedämmt.
Die Decken sind mit Trockenbau in
Metallunterkonstruktion
abgehängt.
Der Fußbodenbelag variiert (PVC, Teppich, Fliesen,
Parkett)
Im Rahmen der Maßnahme werden BA 1 bis 4 entkernt. Bei
Gebäudeteil BA2 wird das Dach mit Dachaufbau komplett
zurückgebaut. Die Decken über den Räumen im UG werden
durch neue Decken ersetzt. Auf der Decke wird ein neuer
zweigeschossiger Baukörper als Holzbau (Holzstützen und
BSH-Decken z.T. auf Stahlunterzügen mit aussteifenden
Holzwänden) aufgesetzt.
Bodenaufbauten bleiben wo möglich erhalten, Beläge
werden
erneuert.
Neuer Innenausbau: Trockenbau- und Elementwände, feste
Einbaumöbel (Schreiner), Heizdecken als Segel,
Akustikdeckensegel.
Fenster und Fassade: Rückbau der bestehenden Fenster
und
Brüstungen, neue Holzfenster und
Holz-Pfosten-Riegel-Fassaden. Die bestehenden massiven
Fassaden werden überarbeitet.
Dächer: z.T. Rückbau, neue Wärmedämmung und Abdichtung
auf BA1 und 3, neuer Dachstuhl mit Metalleindeckung
auf BA4.
Extensives Gründach auf dem Mittelbau (Gebäudeteil 2).

Baufristen
Nachfolgender Bauablauf ist vorgesehen:
Eckdaten:
Beginn Montageplanung:  Anfang Juli 2026
Beginn Montagearbeiten:  Anfang Oktober 2026
Ende Abbrucharbeiten: Dezember 2026

Der Abbruch besteht aus dem Komplettabbruch des
Mittelbaus
ab EG, z.T. einschl. der Decke über UG und dem Rückbau
der
Innenausbauten der beiden dreigeschossigen
Gebäudeteile.
Die Holzbauarbeiten umfassen im Mittelbau die
Errichtung der
Decke über dem UG und die Aufstockung von EG und OG.
Es ist zu berücksichtigen, dass ab Juli 2026 weitere
Auftragnehmer zeitgleich auf der Baustelle tätig sind
(Abbruch,
Rohbau, Holzbau, Fenster, Dach). Die Arbeiten sind
daher
abschnittsweise nach Abstimmung mit der Bauleitung
auszuführen, einschl. Abtransport der ausgebauten
Materialien,
um Baufreiheit für Nachfolgegewerke zu schaffen.
Während der Bauausführung sind die Arbeiten zwischen
den
beteiligten Firmen abzusprechen und entsprechend zu
koordinieren. Erschwernisse und Mehraufwendungen
hierdurch
sind einzurechnen.

Transport und Anlieferung
Für den Transport zur Baustelle, das Abladen und
Lagern, sowie
den Transport zur Einbaustelle hat der Auftragnehmer
selbst zu
sorgen. Bauseitige Aufzugshilfen und Baukräne stehen
nicht zur
Verfügung.
Diese Leistungen sind in den Einheitspreisen
einzukalkulieren
und werden nicht gesondert vergütet.
Zu berücksichtigen sind ebenfalls die Sperrzeiten der
angrenzenden Autobahnauffahrt (A70, Hallstadt)
einschl. daraus
entstehender zusätzlicher Wege und Zeiten, siehe
beiliegender
Plan.

Materialanlieferung an die Baustelle
Die örtliche Objektüberwachung nimmt für den
Auftragnehmer
keine Lieferungen an. Für Lagerräume hat der
Auftragnehmer
selbst zu sorgen. Der Auftragnehmer hat entsprechend
die
Anlieferung von Maschinen, Werkzeugen, Baustoffen usw.
so zu
steuern, dass diese erst dann an die Baustelle
geliefert werden,
wenn ausreichend geeignetes und befugtes Personal des
Auftragnehmers zum Empfang und zur sicheren Lagerung
und
Aufbewahrung auf der Baustelle bereit steht.
Anzuliefernde
Materialien sind umgehend für den Einbau auf die
Gebäudeebene weiter zu transportieren. Eine größere
Zwischenlagerung vor Ort ist nicht möglich.
Ausgebaute Materialien sind zügig zu entsorgen.

Straßenverunreinigungen
Es wird ausdrücklich darauf hingewiesen, dass sämtliche
Verkehrswege, Zufahrten und Lagerplätze von
Verschmutzungen
durch Baustellenverkehr sauber gehalten werden müssen.
Verunreinigungen der Ab- und Zufahrtswege, vor allem
der
öffentlichen Straßen, sind umgehend und unaufgefordert
vom AN
kostenlos zu beseitigen. Auf § 41 der
Straßenverkehrsordnung
wird hingewiesen. AN, die dieser Aufforderung nicht
nachkommen, werden alle anfallenden Kosten für die
Reinigung
in Abzug gebracht. Für Unfälle, die sich aus der
Verletzung
obiger Verpflichtungen ergeben, haftet der AN.
Offenes Feuer und das Verbrennen von Abfällen,
Verpackungsmaterialien usw. ist auf der Baustelle
verboten.

Baustellenbereich
Verkehrssicherungspflicht:
Die Verkehrssicherungspflicht obliegt dem
Auftragnehmer.
Feuerwehrzufahrtswege und Standflächen sind immer
freizuhalten.
Die Zugänge zum Bauwerk und zum Baugelände sind während
der Ausführungszeit und nach Beendigung der
Tagesleistungen
so zu verschließen, dass Unbefugte das Bauwerk nicht
betreten
können.

Baustelleneinrichtung
Materiallagerung ist auf den umliegenden Freiflächen
nur
begrenzt möglich, nach Abschluss der Arbeiten sind die
Oberflächen wieder ordnungsgemäß herzustellen, dies
ist in die
Einheitspreise einzukalkulieren.
Abgesperrte Räume können nicht zur Verfügung gestellt
werden.
Stellflächen für KFZ sind auf dem Grundstück vorhanden.
Fahrzeuge von auf der Baustelle beschäftigten Personen
dürfen
nicht im Baustellenbereich abgestellt werden.

Die Einrichtung der Baustelle und der Arbeitsablauf
sind vor
Baubeginn mit der Bauleitung bzw. dem Auftraggeber
abzustimmen. Im Zuge des Baufortschrittes erforderlich
werdende Umsetzungen der Baustelleneinrichtung sind auf
Anordnung der Bauleitung auszuführen.
Das Stellen eines stationären Hochbaukranes ist
möglich. Der
Baustelleneinrichtungsplan ist entsprechend vorzulegen.
Mobile Kräne können ebenfalls gestellt werden, sind
jedoch
entsprechend mit der örtlichen Bauleitung rechtzeitig
abzustimmen.

Wasser- und Energieanschlüsse:
Anschlüsse für Strom und Wasser
werden bauseits gestellt. Das
Heranführen an die Verbrauchsstellen ist
Sache des Auftragnehmer und von
diesem eigenverantwortlich abzuwickeln.

Anschlüsse für Geräte, Maschinen und sonstige
Hilfsmittel,
die Energie oder Wasser benötigen, wie z.B. Kabel,
Leitungen, Schläuche, Kabeltrommeln, Scheinwerfer etc.
sind vom Auftragnehmer bereitzustellen und werden nicht
gesondert vergütet. Gleiches gilt für Kräne, Aufzüge,
Flaschenzüge, Förderbänder, etc.

Für die Verteilungs- und Verlängerungskabel ist der
Auftragnehmer selbst verantwortlich.
Absicherungsvorgaben
gem. UVV sind zu beachten.
Sanitäranlagen
Eine Toilettenanlage ist bauseits vorhanden.

Sicherheits- und Gesundheitsschutzplan:
Zur Durchführung der Maßnahme wird durch den AG und den
SIGE-Koordinator ein Sicherheits- und
Gesundheitsschutzplan
erstellt. Der AN hat seine Beschäftigten über den
SIGE-Plan zu
informieren. Der SIGE-Plan ist zu beachten und in der
Firmenbauleitung bereitzuhalten. Der AN hat dessen
Anordnungen vor Ort bei akuter Unfallgefahr umgehend
Folge zu
leisten.
Schutzvorrichtungen anderer Auftragnehmer dürfen, wenn
die
eigenen Arbeiten behindert werden, keinesfalls, auch
nicht
vorübergehend, ohne Zustimmung der Bauüberwachung
eigenmächtig entfernt werden. Bei Zustimmung sind sie
nach
Beendigung der Arbeiten wieder in den ursprünglichen
Zustand
aufzubauen.

Schadstoffe
Bezüglich im Gebäude vorhandener Schadstoffe wurden
vorab
Proben entnommen und Untersuchungen durchgeführt. Die
Ergebnisse können bei Bedarf in dem Gutachten
eingesehen
werden.
Dazu siehe auch gesonderte Vorbemerkungen.

Technische Vorbemerkungen
Notwendige Gerüste werden, wenn nicht explizit anders
beschrieben, bauseits gestellt.

Aufmaß
Feststellung der Massen:
Der Auftragnehmer ist verpflichtet, wenn nötig, Maße
an Ort und
Stelle verantwortlich zu nehmen. Dies trifft
insbesondere dort zu,
wo die Herstellung seiner Leistung verbindlich davon
abhängt.

Maßtoleranzen
Überschreitung von Maßtoleranzen:
Soweit Überschreitungen der Maßtoleranzen und sonstige
Fehler
bei der Vorleistung festgestellt werden, sind diese
umgehend der
Bauleitung mitzuteilen. Der AN hat die Untergründe
sowie die für
sein Gewerk bauseitigen Vorkehrungen rechtzeitig vor
Arbeitsbeginn verantwortlich zu überprüfen und
abzunehmen.
Eventuelle Beanstandungen müssen der örtlichen
Bauleitung so
rechtzeitig angegeben werden, dass sie vor Beginn der
Arbeiten
behoben werden können, ohne die Fertigstellungstermine
zu
verzögern (rechtzeitige Arbeitsvorbereitung).

Anlagen zum LV
Die beiliegenden Skizzen und Zeichnungen sind
Grundlage des
LV und sind bei Kalkulation der jeweiligen Positionen
zu
berücksichtigen.

Anlagen:
- Grundrisse UG/EG/OG
- Schnitt Mittelbau Querschnitt / Längsschnitt
- Ansichten
- Übersichtslageplan/BE
- Bauablauf A70 AS Hallstadt
- ggf. weitere Skizzen und Erläuterungen

*Hinweis*
Vorbemerkungen
Weitere Besondere Vertragsbedingungen
Stoffe und Bauteile
Vom Auftragnehmer dürfen keine gesundheitsgefährdenden
Stoffe und
Bauteile eingebaut werden. Die Werte der derzeit
gültigen MAK-Liste
sind einzuhalten.
Die Vorschriften für nachhaltiges Bauen sind
einzuhalten.

Bauprodukte / Nachweise
Bauprodukte dürfen nur verwendet werden, wenn sie für
den
Verwendungszweck
Den Vorschriften des Bauproduktengesetzes, der
Bauproduktenrichtlinien und der Umsetzung sonstiger
Richtlinien der
Europäischen Gemeinschaften entsprechen und das
CE-Zeichen
tragen (siehe auch Bauregelliste B) oder
Den in der Bauregelliste A aufgeführten Techn. Regeln
entsprechen
und aufgrund des Übereinstimmungsnachweises das
Ü-Zeichen
tragen oder
Eine allgemeine bauaufsichtliche Zulassung besitzen
oder
Ein allgemeines bauaufsichtliches Prüfungszeugnis
erhalten haben
oder
Eine Zustimmung im Einzelfall besitzen oder
Einer Regelung für sonstige Bauprodukte (für die
vorgenannten
Punkte nicht zutreffend) entsprechen, z.B. Nachweis der
Gleichwertigkeit.

Gem. Art. 52 Abs. 1 BayBO hat der Unternehmer die
erforderlichen
Nachweise über die Verwendbarkeit der eingesetzten
Bauprodukte und
Bauarten auf der Baustelle bereitzuhalten.
Gem. Art. 77 Abs. 6 BayBO ist dem Architekturbüro, das
die
Bauüberwachung durchführt, auf der Baustelle bzw.
Betriebsstätte
Einblick in die Genehmigungen, Zulassungen,
Prüfzeugnisse,
Übereinstimmungs-Erklärungen,
Übereinstimmungs-Zertifikate,
Überwachungsnachweise, Zeugnisse und Aufzeichnungen
über die
Prüfung von Bauprodukten usw. zu gewähren. Diese
Nachweise sind
vor Baubeginn dem Auftraggeber als Kopie zu übergeben.
Die Dokumentation des gebauten Bestandes (Zulassungen,
Übereinstimmungserklärungen etc.) sind dem AG zur
Abnahme und zur
Prüfung durch die Bauordnungsbehörde nachvollziehbar
zu übergeben.
Abnahmen und ggf. erforderliche Einzelnachweise und
Dokumentationen von Leistungen bzw. Produkten sowie
deren Einbau
sind dem AG bzw. der Bauleitung rechtzeitig, vor
Verschluss von
Bauteilen, anzuzeigen und zu dokumentieren.

Produktnachweise
Die Absicht, andere Produkte zu verwenden und deren
Gleichwertigkeit
ist mit der Angebotsabgabe nachzuweisen. Sofern keine
Alternativprodukte genannt und nachgewiesen werden,
gilt das
ausgeschriebene Produkt als angeboten. Der Nachweis der
Gleichwertigkeit ist mit der Angebotsabgabe anhand von
aussagekräftigen Produktdatenblättern etc.
nachzuweisen. Fehlende
Nachweise können zum Ausschluss vom Verfahren führen.
Bei
alternativ angebotenen Produkten behält sich der AG
vor ggf.
Handmuster vor Vergabe nachzufordern.
Die Positionen des Leistungsverzeichnisses sind keine
Bestellgrundlage.
Die Positionen sind vor der Bestellung zu überprüfen
und mit der
Bauleitung abzuklären.

Lieferung und Einbau
Soweit im Einzelfall keine abweichende Festlegung
getroffen wurde,
beinhalten die Positionen die Lieferung und den Einbau.

Anordnung von Stundenlohnarbeiten
Mit der Ausführung der im Leistungsverzeichnis
vorgesehenen
Stundenlohnarbeiten ist erst nach schriftlicher
Anordnung des
Auftraggebers zu beginnen. Der Umfang der im
Einzelfall zu
erbringenden Leistungen wird bei der Anordnung
festgelegt. Die
Stundenlohnzettel sind täglich einzureichen.

Baubesprechungen
Der Auftragnehmer hat zu den Baustellenbesprechungen,
die der
Auftraggeber regelmäßig durchführt, einen
bevollmächtigten Vertreter zu
entsenden. Die Besprechungen finden je nach Bedarf 1
2 mal je
Woche statt. Die Kosten sind in die EP einzurechnen.

Sprache

Der Auftragnehmer hat dafür zu sorgen, dass während
der Arbeit auf
der Baustelle ständig eine Person anwesend ist, die es
ermöglicht, in
deutscher Sprache zu verhandeln. Kommt der
Auftragnehmer dieser
Verpflichtung trotz Mahnung durch den Auftraggeber
nicht nach, so ist
der Auftraggeber berechtigt, einen Dolmetscher auf
Kosten des
Auftragnehmers heranzuziehen.

Bauleitung
Während der Arbeiten des Auftragnehmers an der
Baustelle muss
ständig eine fachlich qualifizierte Aufsichtsperson
des Auftragnehmers
anwesend sein. Die Qualifikation ist auf Anforderung
des AG durch den
Auftragnehmer nachzuweisen.
Der AN hat während der gesamten Bauzeit eine
entsprechend
ausgebildete Person als DGUV-1-Koordinator für die
Beschäftigten des
AN sowie allen eingesetzten Nachunternehmerfirmen zu
stellen.

Bautagebuch
Vom AN sind auf Formblättern Beiträge für das
Bautagebuch täglich zu
liefern. Diese Arbeitsberichte sollen Stand und
Fortschritt der Arbeiten
sowie alle bemerkenswerten Ereignisse des Bauablaufes
lückenlos
festhalten. Es dient als Grundlage für alle Meldungen
und Berichte, die
über die Bauausführung zu erstatten sind und bildet
nach Abschluss der
Bauarbeiten einen wichtigen Bestandteil der Bauakten.
Insbesondere
sind in diesen Arbeitsberichten einzutragen: die
erbrachte Leistung und
Arbeitsfortschritt des AN und die Zahl der
eingesetzten Facharbeiter,
Lehrlinge, etc., außergewöhnliche Ereignisse (Unfälle,
Behinderungen,
etc.).

Betriebszeiten
Die festgelegten möglichen Regel-Arbeitszeiten sind:
Mo-Fr:  von 07:00 Uhr bis 20:00 Uhr,
Sa  von 07:00 Uhr bis 13:00 Uhr.
Arbeiten außerhalb dieser Zeitfenster benötigen eine
gesonderte
Absprache.

Immisionsschutz
Bei der Durchführung der Arbeiten sind alle
Begleiterscheinungen, die
das Gebäude und die benachbarte Bebauung
beeinträchtigen können,
wie Lärm, Staub und anderes zu vermeiden, oder auf das
technisch
mögliche Minimum zu reduzieren.

Es sind geräuschreduzierte Baumaschinen zu verwenden.
Es gelten die Immisionsrichtwerte der AVV Baulärm:
tagsüber 60 dB (A)
nachts 45 dB (A)
Bei Arbeiten in geschlossenen Räumen sind elektrisch
betriebene
Maschinen und Geräte einzusetzen. Von bestehenden
Luftansaugungen
müssen abgaserzeugende Geräte einen Abstand einhalten.

Brandschutz
Der  Brandschutz ist entsprechend zu beachten. Die
gültigen Scheine,
Zulassungen und Zeugnisse für das Schweißen und Flexen
sind
Voraussetzung.
Schweißen und Flexen, Arbeiten mit offener Flamme sind
der
technischen Leitung / Objektüberwachung rechtzeitig zu
melden und
vorher genehmigen zu lassen (Arbeitsscheine).
Im Bestandsgebäude befindet sich eine BMA, welche vor
Beginn der
Arbeiten außer Betrieb genommen wurde.
Auf Vorhaltung geeigneter und ausreichender
Löschmittel wird
hingewiesen.

Nachwis der Feuerwiderstandsdauer der tragenden
Bauteile
Alle tragenden Bauteile werden entsprechend den
Anforderungen aus
dem Brandschutzkonzept ausgebildet.

Umweltschutz
Der Auftragnehmer hat zum Schutz der Umwelt,
Landschaft und
Gewässer die durch die Arbeiten verursachten
Beeinträchtigungen auf
das unvermeidliche Mindestmaß zu beschränken. Der
Auftragnehmer
hat behördliche Anordnungen oder Ansprüche Dritter dem
Auftraggeber
unverzüglich mitzuteilen. Der AN hat die Arbeiten so
auszuführen, dass
eine Beeinträchtigung der Umwelt ausgeschlossen ist.
Verwiesen wir
hier nur exemplarisch auf die Bereiche Lärmschutz und
Grundwasserschutz.

Ver- und Entsorgungsleitungen
Der AN hat sich vor Ausführung der Arbeiten über die
Lage von
Leitungen, Kabeln, Dränen, Kanälen u.ä. beim AG anhand
der
Bestandspläne und der dazu ergangenen Anweisungen zu
unterrichten.

Vor Beginn der Arbeiten hat sich der Auftragnehmer
außerdem bei allen
zuständigen Stellen über eventuell vorhandene Ver- und
Entsorgungsleitungen sowie deren Schutz zu
informieren. Bei allen
Arbeiten, mit oder ohne Geräteeinsatz, im Bereich der
Leitungstrassen
sind grundsätzlich die einschlägigen Vorschriften der
BayBO und der
Berufsgenossenschaften, der VDE zwingend einzuhalten.
Schäden an
Ver- und Entsorgungsleitungen sowie daraus entstehende
Folgekosten
gehen zu Lasten des Auftragnehmers.

Haftung und Verkehrssicherungspflicht
Der Auftragnehmer ist verpflichtet,
eigenverantwortlich alle notwendigen
Sicherheitsvorkehrungen im eigenen Leistungsbereich zu
treffen, um
Schäden von Personen und Sachen innerhalb des
Baugeländes und des
Baubereichs abzuwenden (Verkehrssicherungspflicht). Der
Auftragnehmer stellt den Auftraggeber im
Innenverhältnis von
sämtlichen Schadensersatzansprüchen aus schuldhafter
Verkehrssicherungspflichtverletzung im eigenen
Leistungsbereich frei,
insbesondere bei etwaigen von ihm schuldhaft
verursachten Schäden an
Nachbargebäuden oder -grundstücken.

Der Auftragnehmer hat Bauunfälle, bei denen Personen-
oder
Sachschäden entstanden sind, dem Auftraggeber
unverzüglich
mitzuteilen.

Abfallbeseitigung
Der bei der Ausführung der Arbeiten anfallende Abfall
aus dem Bereich
des Auftragnehmers (Bauschutt, Verpackungsmaterial,
Reststoffe; Müll,
usw.) ist restlos zu beseitigen und entsprechend den
rechtlichen
Vorschriften (z.B. örtliche Abfallsatzung) zu
entsorgen. Wertstoffe sind
auszusondern, in getrennten Fraktionen zu erfassen und
der
Wiederverwertung zuzuführen.

Baureinigung
Die Baustelle ist täglich zu reinigen. Fluchtwege sind
immer freizuhalten.
Bei Fertigstellung einzelner Arbeitsabschnitte sind
diese besenrein zu
säubern.
Die vom Auftragnehmer gelieferten Teile sind innen und
außen in
sauberem Zustand zu montieren. Bei Teilen, die mit
besonderen
Schutzvorrichtungen versehen sind, dürfen die
Schutzteile erst nach
Abstimmung mit der örtlichen Bauleitung entfernt und
entsorgt werden.
Dies ist noch Leistung des Auftragnehmers. Eine
einmalige
Erstreinigung hat als Feinreinigung der montierten
Teile nach
Aufforderung der Bauleitung mit den entsprechenden
Vorschriften der
Reinigung von Bauteilen und Baustoffen im  Bauwesen zu
erfolgen. Die
nach den abfallrechtlichen Bestimmungen zum Nachweis
einer
ordnungsgemäßen Entsorgung erforderlichen Erklärungen,
Bestätigungen, Belege, usw., sind dem Auftraggeber
vorzulegen.

Werbung
Firmentafeln und Werbebanner sind nicht zulässig.
Werbung auf der
Baustelle ist nur nach vorherigen schriftlicher
Zustimmung des
Auftraggebers und nur auf der Bautafel zulässig.

*Hinweis*
Abkürzungsverzeichnis

a  Jahr
AG  Auftraggeber
AN  Auftragnehmer
AVV  Abfallverzeichnis-
  Verordnung

B  Breite
BE  Baustelleneinrichtung
bzw.  beziehungsweise
BT  Bauteil

ca.  Circa
cm  Zentimeter
cm²  Quadratzentimeter

d  Tag
D  Dicke
dgl.  dergleichen
DGUV Deutsche Gesetzliche
  Unfallversicherung
DepV  Deponieverordnung
DIN  Deutsche Industrienorm
DIBt  Deutsches Institut für
  Bautechnik
DN  Nennweite

EnEV  Energieeinsparverordnung
etc.  et cetera
EG  Erdgeschoss
EN  Europäischen Normen
EPDM  Ethylen-Propylen-
  Dien-(Monomer)-Kautschuk

FBA  Fußbodenaufbau

g  Gramm

h  Stunde
H  Höhe
HLSK  Heizung / Lüftung / Sanitär /
  Kühlung

inkl./incl. inklusive
i.M.  im Mittel

kg  Kilogramm
km  Kilometer
kwh  Kilowattstunde
kWp  Kilowatt peak
Kfz  Kraftfahrzeug
kN  Kilonewton
KMF  künstliche Mineralfasern

l  Liter
L  Länge
LM  Leichtmetall
LV  Leistungsverzeichnis
LH  Lichte Höhe
LB  Lichte Breite
LKW  Lastkraftwagen
LAGA  Bund/Länder-
  Arbeitsgemeinschaft Abfall

MW  Mauerwerk
mm  Millimeter
mm²  Quadratmillimeter
m  Meter
m²  Quadratmeter
m³  Kubikmeter
Mt  Monat
mMt  m x Monat
mWo  m x Woche
m²Mt  m² x Monat
m²Wo  m² x Woche
min., mind. mindestens
Mo.  Montag
MA  Montageabschnitt
max.  maximal
MAK  Maximale
  Arbeitsplatz-Konzentration

Nr.  Nummer

OK  Oberkante
o.glw.  oder Gleichwertig

Pos.  Position
psch  Pauschal
PE  Polyethylen
PP  Polypropylen
PCB  Polychlorierte Biphenyle
PAK  Polyzyklische Aromatische
  Kohlenwasserstoffe
PVC  Polyvinylchlorid

RBM  Rohbaumaß
RStO  Richtlinien für die
  Standardisierung des
  Oberbaus von
  Verkehrsflächen

STB  Stahlbeton
St./Stck. Stück
StVO  Straßenverkehrs-Ordnung

t  Tonne
tlg.  teilig
TRGS  Technische Regeln für
  Gefahrstoffe

UK  Unterkante
UG  Untergeschoss
UVV  Unfallverhütungsvorschrift
usw.  und so weiter
üNN  über Normal Null

v.g.  vorgenannt
VOB  Vergabe- und
  Vertragsordnung für
  Bauleistungen
VDE  Verband der Elektrotechnik
  Elektronik Informationstechnik e.V.
VZ  Verkehrszeichen
VAO  verkehrsrechtliche
  Anordnung

WD  Wärmedämmung
WDVS Wärmedämmverbundsystem
Wo  Woche/n
W  Watt

ZiE  Zulassung im Einzelfall
z.B.  Zum Beispiel

*Hinweis*
Zimmerer- und Holzbauarbeiten
TEIL 1 GELTUNGSBEREICH UND
AUSFÜHRUNGSGRUNDLAGEN

Die nachfolgenden Vorgaben
beschreiben Standardvorgaben für alle
indiesem Leistungsverzeichnis
beschriebenen ZimmerundHolzbauerarbeiten, wenn der
jeweilige Positionstext nicht
anderesaussagt.Sie gelten außerdem
ergänzend zur VOB und zu den
allgemeinanerkannten Regeln der
Technik und einschließlich der weiteren
genannten Normen.Der sachliche
Geltungsbereich ergibt sich ebenso wie
die technischeAusführung aus ATV/DIN
18334 - Zimmerer- und Holzbauarbeiten,
sowie den folgenden Regeln.

Ergänzend sind folgende ATV zu
berücksichtigen:
- DIN 18 451 - Gerüstbauarbeiten

Ergänzend zu den in VOB, Teil C
aufgeführten Normen gelten:
- DIN 4102 - Brandverhalten von
Baustoffen und Bauteilen
- DIN 4109 - Schallschutz im
HochbauHolz
- DIN 52 183 - Prüfung von Holz,
Bestimmung des Feuchtigkeitsgehaltes
- DIN 68 122 - Faserbretter aus
Nadelholz
- DIN 68 123 - Stülpschalungsbretter aus
Nadelholz
- DIN 68 126-1 - Profilbreter mit
Schattennut - Maße
- DIN 68 126-2 - Profilbreter mit
Schattennut - Sortierung für Fichte,
Tanne,Kiefer
- DIN 68 128 - Balkonbretter
- DIN 68 364 - Kennwerte von Holzarten -
Rohdichte, Elastizitätsmodul
undFestigkeiten
- DIN EN 350-1 Dauerhaftigkeit von Holz
und Holzprodukten -
NatürlicheDauerhaftigkeit von Vollholz -
Teil 1: Grundsätze für die Prüfung
undKlassifikation der natürlichen
Dauerhaftigkeit von Holz
- DIN EN 350-2 Dauerhaftigkeit von Holz
und Holzprodukten -
NatürlicheDauerhaftigkeit von Vollholz -
Teil 2: Leitfaden für die
natürlicheDauerhaftigkeit und
Tränkbarkeit von ausgewählten Holzarten
vonbesonderer Bedeutung in Europa
- DIN EN 351-1 Dauerhaftigkeit von Holz
und Holzprodukten - mitHolzschutzmitteln
behandeltes Vollholz - Teil 1:
Klassifizierung
derSchutzmitteleindringung und
-aufnahme
- DIN EN 384 - Bauholz für tragende
Zwecke - Bestimmungcharakteristischer
Werte für mechanische Eigenschaften
und Rohdichte
- DIN EN 460 - Dauerhaftigkeit von Holz
und Holzprodukten -
NatürlicheDauerhaftigkeit von Vollholz -
Leitfaden für die Anforderungen an
dieDauerhaftigkeit von Holzfür die
Anwendung in den Gefährdungsklassen
- DIN EN 518 - Bauholz für tragende
Zwecke, Sortierung - Anforderungen
anNormen über visuelle Sortierung nach
der Festigkeit
- DIN EN 518 - Bauholz für tragende
Zwecke, Sortierung - Anforderungen
anmaschinell nach der Festigkeit
sortiertes Bauholz und an
Sortiermaschienen
- DIN EN 844 - Rund- und Schnittholz -
Terminologie (Normenreihe)
- DIN EN 1313-1 - Rund- und Schnittholz
- Zulässige Abweichungen
undVorzugsmaße - Teil: Nadelschnittholz
- DIN EN 1313-2 - Rund- und Schnittholz
- Zulässige Abweichungen
undVorzugsmaße - Teil: Laubschnittholz
- DIN EN 1315-1 - Dimensions-Sortierung
- Teil 1: Laub-Rundholz
- DIN EN 1315-2 - Dimensions-Sortierung
- Teil 2: Nadel-Rundholz
- DIN EN 1316 - Laub-Rundholz;
Qualitätssortierung (Normenreihe)
- DIN EN 14 250 - Holzbauwerke -
Produktanforderungen an
vorgefertigteFachwerkträger und
NagelplattenHolzwerkstoffe
- DIN 68 771 - Unterböden aus
Holzspanplatten
- DIN EN 316 - Holzfaserplatten -
Definition, Klassifizierung und
Kurzzeichen
- DIN EN 635-2 - Sperrholz
-Klassifizierung nach dem Aussehen
derOberfläche - Teil 2: Laubholz
- DIN EN 635-3 - Sperrholz
-Klassifizierung nach dem Aussehen
derOberfläche - Teil 3: Nadelholz
- DIN EN 13 810-1 - Holzwerkstoffe -
schwimmend verlegte Fußböden - Teil 1:
Leistungspezifikationen und
Anforderungen
- DIN EN 14 322 - Holzwerkstoffe -
Melaminbeschichtete Platten
zurVerwendung im Innenbereich -
Definition, Anforderungen
undKlassifizierung Dämmstoffe
- DIN 1102 - Holzwolle-Leichtbauplatten
und Mehrschicht-Leichtbauplatten nach
DIN 1101 als Dämmstoffe für das
Bauwesen
- DIN 52 270 - Prüfung von
Mineralwolle-Dämmstoffen -
Begriffe,Lieferformen, Lieferarten
- DIN 68 755-1 - Holzfaserdämmstoffe für
das Bauwesen - Teil 1:Dämmstoffe für
die Wärmedämmung
 DIN EN 826 - Wärmedämmstoffe für das
Bauwesen - Bestimmung desVerhaltens
bei Druckbeanspruchung
Unterkonstruktionen,
Verbindungen,Befestigungen
- DIN 436 - Scheiben, vierkant,
vorwiegend für Holzkonstruktionen
- DIN 440 - Scheiben mit Vierkantloch,
vorwigend für Holzkonstruktionen
- DIN 603 - Flachrundschrauben mit
Vierkantansatz
- DIN 1478 - Spannschlösser aus
Stahlrohr oder Rundstahl
- DIN 1479 -
Sechskant-Spannschlossmuttern
- DIN 1480 - Spannschlösser
geschmiedet (offene Form)
- DIN 7989-1 - Scheiben für
stahlkonstruktionen - Teil 1:
Produktklasse C
- DIN 7989-2 - Scheiben für
stahlkonstruktionen - Teil 2:
Produktklasse A
- DIN 7990 - Sechskantschrauben mit
Sechskantmutter fürStahlkonstruktionen
- DIN EN 14 399-4 - Hochfeste
planmäßig
vorspannbareSchraubenverbindungen für
den Metallbau - Teil 4: System HV -
Garniturenaus Sechskantschrauben und
-muttern
- DIN EN 14 399-6 - Hochfeste
planmäßig
vorspannbareSchraubenverbindungen für
den Metallbau - Teil 6: Flache Scheiben
mit Fase

Zu beachtende Technische Regeln:
- Schriftenreihe des Holzbau-Handbuchs,
Informationsdienst Holz- TRGS 521 -
FaserstäubeWeiter sind zu beachten:
- Merkblätter des Industrieverbandes
Dichtstoffe e.V., insbesondere
- Nr. 8: Konstruktive Ausführung und
Abdichtung von Fugen im
Holzfußbodenbereich
- Nr. 9: Spritzbare Dichtstoffe in der
Anschlussfuge für Fenster und
Außentüren
- Nr. 12: Die Überstreichbarkeit von
bewegungsausgleichenden Dichtstoffen
im Hochbau

Güteschutz:
- RAL-GZ 402/1 Herstellung von Teilen
aus Massivholz zur Errichtung
vonBlockhäusern
- RAL-GZ 411 - Imprägnierte
holzbauelemente
- RAL-GZ 422, T I - Holzhausbau, Teil I:
Herstellung vorgefertigterBauprodukte
- RAL-GZ 422, T II - Holzhausbau, Teil II:
Errichtung von Gebäuden(Montage)
- RAL-GZ 428 - Recyclinhholz
- RAL-GZ 830 - Holzschutzmittel
- RAL-GZ 421 - Brettschichtholz

TEIL 2 STOFFE, BAUTEILE

- Falls für die angegebene Konstruktion
keine allgemeine amtliche
Zulassungvorhanden ist, so gehört es zu
den Aufgaben des
Auftragnehmers,Einzelzulassungen unter
Beachtung der in der
Genehmigungsplanung enthaltenen und
ihm auf eigenverantwortliche Nachfrage
mitgeteilten Auflagen, ggf. durch
zusätzliche Prüfungen, zu erwirken.
- Das gilt entsprechend für dazu
erforderliche Gutachten und
Prüfversuche. Die Aufwendungen für die
Genehmigungsfähigkeit sind in die
Preiseeinzurechnen.
- Dübel zur Befestigung müssen auf den
Untergrund abgestimmt sein;
IhreSpreizkäfte dürfen keine großen
inneren Spannungen erzeugen. Bei
nichtausreichend festem Untergrund sind
Injektionsanker zu verwenden.

TEIL 3 AUSFÜHRUNG

- Gefahrenbereiche bei Montagearbeiten
sind abzusperren und zukennzeichnen.
Entstehen dadurch Behinderungen für
andere Unternehmeroder Dritte, sind der
Zeitraum der Absperrung, sowie
alternative Maßnahmenmit der
Bauleitung/Bauüberwachung
abzustimmen.
- Für die Ausführung erforderliche Maße
sind zuvor am Bau zu nehmen.- Sofern
nicht aus Detailzeichnungen ersichtlich,
sind Maße für Vorleistungenfür andere
Gewerke (z.B. Firstausbildung,
Auskragungen von
Sparren,Aufschieblinge, Wechsel) mit der
Bauleitung/Bauüberwachung oder
demnachfolgenden Unternehmer
abzusprechen.
- Die abgebundenen Dachteile, sowie der
fertige Dachstuhl sindgrundsätzlich vom
Statiker abnehmen zu lassen. Hierzu
muss durch denAuftragnehmer
unaufgefordert und eigenverantwortlich
zur Abnahmeschriftlich eingeladen
werden
.- Über die Abnahme ist ein Protokoll zu
erstellen und in dreifacherAusfertigung
dem Auftraggeber auszuhändigen.
- Sichtbar bleibende Nägel und
Schrauben an
Außenwandverkleidungenmüssen aus
nichtrostendem Material bestehen.
- Nägel dürfen nicht auf zug beansprucht
werden (mit Ausnahme
besondererZulassungen) Insbesondere
Deckenbekleidungen einschließlich
derUnterkonstruktion müssen geschraubt
werden.
- Während der Montage ist die
Konstruktion im Außenbereich
gegenWitterungseinflüsse, insbesondere
gegen Sturm, im erforderlichen Maß
zuschützen. Das vor allem bei
Arbeitsunterbrechungen
- Wenn bei Umbauarbeiten nicht den
Plänen oder der
Ausschreibungenstprechende
Bedingungen oder Umstände auftreten
oderHolzschädigungen vorgefunden
werden, ist umgehend
dieBauleitung/Bauüberwachung zu
verständigen.
- Holzteile, die auf Bauteilen aus Beton
oder Mauerwerk aufliegen, sind
ohnezusätzliche Vergütung mit einer
Lage unbesandeter Bitumenpappe
odergleichwertigem Material von diesem
zu trennen.
- Bei sichtbar bleibenden Hölzern im
Außenbereich sind die Kanten leicht
zubrechen.
- Vor der Durchführung von Bohr-,
Stemm-, und Einsetzarbeiten an
Estrichen, geputzten Wänden und
Decken, sind möglichwerweise
darinenthaltene Leitungen mit einem
Suchgerät zu orten.
- Bei Schleifarbeiten im Trockenverfahren
sind Absauggeräte zu verwenden.
- Der Auftragnehmer hat sich beim
Befestigen von Bauteilen
anVorsatzschalen zu vergewissern, dass
durch die Befestigungsmittel
keineBeschädigungen nicht sichtbarer
Leitungen und Rohre entstehen.
- Mechanische Verbindungen in Hirnholz
sind nur mit speziellen Hirnholzdübeln
ausnahmsweise zugelassen. Dabei ist
eine statische Wirkung nur in
Brettschichtholz anzunehmen.
- Statisch wirksame Verbindungen mit
Balkenschuhen und
anderenBlechformteilen sind nur
entsprechend der bauaufsichtlichen
Zulassungvorzunehmen; diese ist auf
Verlangen nachzuweisen.
- Alle Nagellöcher sind - wenn die
statische Berechnung nichts
anderesaussagt - mit zugehörigen
Rillennägeln auzunageln. Auf ein
vollflächigesAufliegen der Hölzer an den
Metallteilen ist zu achten. Verzogene
Hölzeroder solche mit Drehwuchs sind
somit ausgeschlossen.
- Klammerverbindungen - auch mit
Holzwerkstoffplatten - dürfen nur
mitspeziellen Geräten hergestellt werden;
das Einschlagen mit dem Hammer ist
untersagt.
- Beim Aufbringen von Holzspanplatten
auf alte Dielenböden ist auf
einenausreichenden Randabstand
zwischen Fußboden und Wand zu
achten. Er soll 2 mm je Meter Raumtiefe
betragen, mindestens jedoch 10 - 15 mm.
- Die Hinterlüftung von
Dachkonstruktionen muss in jedem
Gefach garantiertsein.
- Wenn der Belag von
Holzbalkengeschossdecken entfernt wird,
ist dieaussteifende Scheibenwirkung
durch geeignete Massnahmen
jederzeitsicherzustellen. Diese
Massnahme ist in die Einheitspreise
einzukalkulierenund wird nicht gesondert
vergütet
.- Grundsätzlich sind vor
Ausführungsbeginn sämtliche
Bestandskonstruktionen auf Ihre
Tragfähigkeit zu überprüfen. Bei
Beschädigungen oder potentiellen
Mehrbelastungen von Bauteilen ist die
Bauleitung/Bauüberwachung rechtzeitig
zu informieren. In Absprache mit dem
Planer sind die betroffenen Bauteile
auszutauschen oder zu verstärken.
- Bei der Montage von Stützen oder
Wänden u.ä. ist die direkte
Lastabtragung auf die darunterliegenden
tragenden Bauteile zugewährleisten.
- Sämtliche Bauteile der
Dachkonstruktion sind ausreichend
zugfest zuverbinden.
 Dies gilt insbesondere an den
Dachrändern.
- Jeder 3. Sparren ist an seinen
Auflagerpunkten zusätzlich
durchSonderbauteile (z.B.
Stahlblechformteile), welche durch
Nagelung befestigtwerden, mit den
Pfetten zu verbinden.
- Die Aussteifung des Drempels in
Längsrichtung ist zu prüfen bzw.
feldweisedurch den Einbau von
druckfester Diagonalen herzustellen.

TEIL 3.2 HOLZSCHUTZ

- Dem Auftraggeber ist eine
Bescheinigung zu übergeben über -
 - den Hersteller des Holzschutzmittels-
- die Aufwendungsmenge-
- die Art des Holzschutzmittels-
- das Überwachungszeichen

- Bei tragenden Konstruktionen müssen
diese Informationen - falls einechemische
Behandlung vorgesehen ist - als
dauerhafte Kennzeichnung zuzüglich
Zeitpunkt der Ausführung und
Bezeichnung des ausführendenBetriebes
vorgenommen werden.

- Zu beachten sind:-
 - Holzschutzmittelverzeichnis des IfBt-
- Merkblatt für den Umgang mit
Holzschutzmitteln
imHolzschutzmittelverzeichnis des IfBt- -
Sicherheitsdatenblätter für die gewählten
Holzschutzmittel-
Gesundheitsgefährdungen sind
grundsätzlich auszuschließen.
- Alle nacherfolgtem Holzschutz noch
bearbeiteten oder gerissenen Teile
sindentsprechend nachzubehandeln.
- Die vom Hersteller angegebenen
Anwendungsbeschränkungen
beiHolzschutzmitteln sind zu beachten.
Sie sind dem Auftraggeber aufVerlangen
nachzuweisen.
- Besonders und eigenverantwortlich,
sowie unaufgefordert ist der Auftraggeber
auf vorübergehende Beschränkungen bei
Nachfolgearbeiten oder in der Nutzung
der Bauleistung hinzuweisen, sofern
Gesundheitsgefährdungen durch
Holzschutzmittel nicht auszuschließen
sind.
- Die Verträglichkeit zu vorhandenen
Schutzmitteln bzw.
verbleibendenAnstrichen ist zu prüfen.
- Die vom Hersteller des
Holzschutzmittels vorgegebenen
Aufwandsmengen sind unbedingt
einzuhalten und auf Verlangen
nachzuweisen.
- Balkenköpfe und andere Bauteile aus
Holz, die in Mauerwerk einbinden,sind mit
einem chemischen Holtzschutz nach DIN
68 800 zu versehen oder Holz höherer
Resistenzklasse einzusetzen.
- Wird in Planungs- oder
Ausschreibungsunterlagen bei
vorgegebenen Gefährdungsklassen nicht
die erforderliche Normbasis angegeben,
so sind die in der Reihe DIN 68 800
definierten Gefährdungsklassen
maßgebend.
- Die inhaltlich vergleichbaren DIN
EN-Vorschriften sind - sofern
nichtbauaufsichtlich verlangt - nur bei
ausdrücklicher Bezugnahme
anzuwenden.
- Bei tragenden und/oder aussteifenden
Bauteilen der Gefährdungsklasse 0 nach
DIN 68 800-3, sowie allen sonstigen
Bauteilen, insbesondere in ständigoder
zeitweise von Menschen genutzten
Räumen, ist die Anwendung vorbeugend
chemischer Holzschutzmittel
grundsätzlich untersagt.
- Soweit nicht vom Auftraggeber im
Rahmen der Ausschreibung festgelegt,ist
das Eindringverfahren der
Holzschutzmittel vom Bieter
beiAngebotsabgabe anzugeben. Das gilt
auch für eine nur alternativ anzubietende
- mechanische Vorbehandlung des
Holzes.
- Dem Auftraggeber ist unaufgefordert
mitzuteilen, welche Einschränkungenbei
zu erwartender malermäßiger
Behandlung der Bauteile zu beachten
sind.
- Sofern Holzschutzmittel auf
Wasserbasis erhältlich sind, sind diese -
beivergleichbar fixierenden
Eigenschaften - anzubieten.
- Holzschutzmittel für Bauteile im
Außenbereich dürfen keine
auswaschbaren Farbzusätze enthalten.
Werden auswaschbare Holzschutzmittel
für Bauteileim Innenbereich eingesetzt,
sind behandelnde Teile beim Transport
oder beider Lagerung vor Nässe zu
schützen.
- Wird eine bestimmte und realisierbare
Eindringtiefeklasse gefordert, sogelten
die dazu erforderlichen Vorbehandlungen
als Nebenleistungen.
- Als Gefahrstoffe nach der GefStoffV
und den TRGS einzuordnende
Anstrichstoffe und Lösungsmittel dürfen
grundsätzlich nur in Originalgebinden auf
der Baustelle verarbeitet werden. Ist eine
Umfüllungnicht zu vermeiden, müssen
die Behälter wie das Originalgebinde
gekenzeichnet sein. Über den Verbleib
von Reststoffen kann
dieBauleitung/Bauüberwachung einen
Nachweis verlangen.
- Bei der Notwendigkeit zur
Imprägnierung mit Holzschutzmittel, hat
diese imTrogtränkungsverfahren mit
einem wasserlöslichen Holzschutzmittel
nachDIN 68800 Teil III mit den
Prüfprädikaten P, Iv gegen Pilze
wirksam,Fäulnisschutz, gegen Insekten
vorbeugend wirksam, zu erfolgen. Es ist
nurfarbloses Holzschutzmittel zulässig.
- Das Holzschutzmittel muss
unbedenklich gemäss den
einschlägigenBestimmungen für
Aufenthaltsräume sein.
- Es dürfen nur zugelassene
Holzschutzmittel verwandt werden, die
unteranderem kein PCP, Formaldehyd,
keine Dioxine oder andere für den
Menschen schädliche Stoffe enthalten.
Ein Nachweis ist hierfür ist aufVerlangen
vorzulegen.
- Nach der Imprägnierung ist das Holz
auf <20% Holzfeuchte herunter
zutrocknen. Sämtliche Holzschnittstellen
sind entsprechend Ihrer Lage
mitHolzschutzmittel für innen bzw. außen
mehrmals satt zu streichen.
- Vor Einbau des Holzes hat der
Auftragnehmer auf Verlangen
dieHolzfeuchtigkeit mit Meßprotokollen
nachzuweisen.

TEIL 3.3 DÄMMUNGEN

- Beim Umgang mit
mineralfaserdämmstoffen (Einbau und
Ausbau) ist für gute Durchlüftung der
Räume zu sorgen. Eventuelle
Staubablagerungen sind zu entfernen
(Kehren ist untersagt).
- Beim Trennen ist keine Säge zu
verwenden.
- Beim Ausbau zum Zwecke der
Entsorgung, sind diese Dämmstoffe nach
Möglichkeit zu befeuchten.
- Bei der Verarbeitung, vor allem bei der
Ternnung entstehende Rückstände von
Mineralwolle dürfen niemals gefegt
werden. Es sind dafür eigenszugelassene
Staubsauger zu verwenden. Verschnitt,
Abfälle undStaubsaugerinhalte sind in
staubdicht schließenden Behältern (auch
Plastiksäcke sind zulässig) zu sammeln.
Das gilt insbesondere beim Ausbau und
Rückbau alter Dämmstoffe.
- Bei allen eingebrachten Dämmungen ist
darauf zu achten, dass sie
konvektionsdicht eingebaut werden. Alle
Fugen, Fußpunkte, Knickpunkte und
dergleichen sind mit mindestens 5 cm
breiten, selbstklebenden und
dampfdichten Fugenbändern abzukleben,
wenn nicht durch die Art oder Form der
Dämmstoffe ein Luftdurchsatz verhindert
wird. Bei der Wahl der Fugenbänder darf
die geforderte Feuerwiderstandsklasse
nicht verringert werden.
- Werden zwischen Sparren
Mineralfaserdämmstoffe eingebaut, so
müssensie dem TYP W entsprechen,
damit keine Aufwölbung eintritt.
- Durch den Einbau von Dämmkeilen darf
die vorgesehene Schichtdickenicht
gemindert werden. Der erhöhte
Verschnitt ist in den Preis
miteinzurechnen.
- Rieselschutz ist als Vlies einzubauen.
Dichte Folien sind nicht zugelassen.
- Diffusionsdichte und
diffusionshemmende Folien dürfen nicht
angetackertwerden. Sie sind zu kleben.

TEIL 4 PREISINHALTE

Soweit in der Ausschreibung und dem
Leistungsverzeichnis nichts anderes
vorgesehen, gilt in Ergänzung der
DIN-Vorschriften:
- Werden ausdrücklich Verbindungsmittel
aus Formteilen in den
Ausschreibungsunterlagen
ausgeschlossen, ist das im Preisangebot
zuberücksichtigen.
- Mit den Preisen sind die aus den mit der
Ausschreibung übergebenen Unterlagen
erkennbaren oder gewerksüblichen
Bohrungen, Fräsungen,Abfasungen,
Zapfenverbindungen,
Versatzausbildungen,Auflgerausbildung
n, Maßnahmen gegen Aufspaltung,
Transport- und Montagestöße und
-verbindungen, sowie alle
Montagehilfsmittel und
-geräteabgegolten, soweit sie keine
besonderen Leistungen gemäß DIN 18
299 undDIN 18 334 darstellen.
- Das Nachimprägnieren von
Schnittstellen, sowie das Liefern und
Anbringeneiner Kennzeichnung nach DIN
68 800-3 sind in den
Angebotspreiseinzukalkulieren.
- Werkstattzeichnungen zur
Dachauskragung, zu
handwerksgerechtenVerbindungen und
das Herstellen von Lehren sind in die
Preise einzukalkulieren.
- Sofern die Stellfläche von
Arbeitsgerüsten im Sinne von Nr. 4.2.2
DIN 18334 durch einfache Abdeckungen
von Deckenbalkenlagen,
Kehlbalkenlagenu.ä. aus Riegeln und
Bohlen herstellbar ist, gilt das Herstellen
dieser Stellfläche für Gerüste als
Nebenleistung.
- Das Weiterrücken fahrbarer Gerüste gilt
im Zuge des Arbeitsfortschrittesfür
eigene und fremde Gerüste als
Nebenleistung, sofern das ohne Auf- und
Abbau und lediglich durch erneute
Abstützung möglich und zulässig ist.
- Werden Mehrdicken als Zulageposition
oder in anderer Formausgeschrieben, so
gilt bei Nichteinhaltung der genormten
Toleranzen durch den vorhandenen
Untergrund, der Preis für die Mehrdicke
bereits beigeringer Überschreitung der
ursprünglich vorgesehenen
Gesamtdicke,sofern in der gleichen
Position kein angemessener Ausgleich
für die Mehrleistung enthalten ist.
- In allen anderen Fällen wird der
Gesamteinzelpreis für eine
bestimmtevorgebene Dicke aus dem
Grundpreis zuzüglich der Mehrdicke
jeangefangene Einheit gebildet.
- Unzuträgliche Auffeuchtungen sind zu
vermeiden.Bis zur Fertigstellung des
endgültigen Witterungsschutzes sind die
Bauteile abzudecken, Verschmutzungen
vermeiden und Bauteile durch
Abdeckung o.ä. schützen, als
Nebenleistung.
- Das Lüften der Räume und das
Staubsaugen in geschlossenen Räumen
nach der Verarbeitung oder dem Trennen
von Mineralfasererzeugnissen ist eine
Nebenleistung.
- Ist für Normelemente oder -bauteile
eine allgemeine statische Berechnung
Bestandteil des Preises und ist auf
Verlangen vorzulegen oder - als Kopie
-auszuhändigen, so gehört dieses zu den
Nebenleistungen.
- Konstruktions- und Ausführungspläne,
die nur für das vom Bieter angebotene
Erzeugnis bzw. Fabriakt gelten bzw.
erforderlich sind, sind inden Preis
einzurechnen. Dazu gehört auch das
Maßnehmen auf der Baustelle zwecks
Erarbeitung dieser Pläne.

TEIL 5 ABRECHUNGNSHINWEISE

- Der Auftragnehmer ist verpflichtet, eine
genaue prüffähige Holzliste als
Abrechnungsgrundlage für den
Auftraggeber zu erstellen.
- Das Aufmaß erfolgt nach im
Übersichtsplan angegebenen Längen
bzw. beinicht eingezeichneten
Schadensstellen nach der Länge des
geschädigtenHolzteiles.
- Die Holzquerschnitte bzw. Längen sind
in Ca.-Maßen angegeben. ExakteMaße
sind am Bau zu nehmen.
- Anbindungspunkte (Stielanschluss,
Rähmanschluss u.dgl.) sind bei jedem
Konstruktionsteil (Schwelle, Rähm u.
dggl.) anzugeben.
- Die Verwendung von gebrauchsfähigem
Altholz ist bei gleichenEinzelpreisen
möglich.
- Mit den Einheitspreisen sind
abgegolten:
- Witterungsschutz der gesamten Hölzer
über die gesamte Bauzeit des Loses
Zimmerer- und Holzbauarbeiten-
- alle notwendigen Aussteifungen und
Sicherungen währen der Montage

WICHTIGER HINWEIS ZU
QUALITÄTEN UND
FABRIKATSANGABEN
- Sollten in den Positionsbeschreibungen
Herstellerangaben von Produkten
benannt sein, so sind nicht zwingend die
Produkte dieses Herstellers anzubieten.
- Die Benennung des Herstellers gilt in
jedem Einzelfall nur der technischen
Spezifzierung des gewünschten
Produktes.
- Es sind grundsätzlich auch
gleichwertige Produkte anderer
Herstellerzulässig.
- Die Gleichwertigkeit muss jedoch
nachgewiesen werden können.

### Titel 01 01 Allgemeines

**01.1 Baustelleneinrichtung**
Baustelleneinrichtung
Die Baustelleneinrichtung des AN beinhaltet sämtliche
notwendigen Leistungen, die zur vertragsgemäßen
Erfüllung der
Bauleistungen, für die vertraglich vereinbarte Bauzeit,
erforderlich sind.

Die notwendigen Baustellen- und Sicherungseinrichtungen
sowie alle sonstigen Schutzmaßnahmen sind Leistungen
des
AN.

Es wird empfohlen die Örtlichkeiten (Baugrundstück) zu
besichtigen. Aufwendungen bzw. Fehlkalkulationen
aufgrund
mangelnder Ortskenntnisse bzw. nicht erfolgter
Ortsbesichtigung gehen zu Lasten des AN.

Die Baustelleneinrichtung umfasst, soweit nicht vom AG
zur
Verfügung gestellt, u.a. den Auf- und Abbau, den An-
und
Abtransport, das Betreiben und Unterhalt (komplette
Vorhaltung) sowie den Rückbau/Räumung, im Sinne einer
nicht
abschließenden Aufzählung, unter anderem für:

- Tagesunterkünfte, und Materiallager
- Material-Vorhaltekosten, Lohnkosten, Personalkosten
- Baustellen- und Arbeitsplatzbeleuchtung
- notwendige Maschinen, Werkzeuge und Geräte aller Art
- Arbeitsplätze für technologische Einrichtungen,
Baumaschinen u. dgl.
- Sicherungseinrichtung, sonstige Schutzmaßnahmen,
soweit
nicht sep. beschrieben, Schutzdächer, begehbare
Abdeckungen, provisorische Treppen außerhalb und
innerhalb
von Gebäuden inkl. Geländer, Schutzgeländer,
provisorische
Einhausungen.
- Schutzvorrichtungen für besteh. Baulichkeiten oder
die Umwelt
- Zufahrten wie Baustraßen, befestigte Wege und
Plätze, bzw.
Krananlagen einschl. Stellflächen u.ä.
- Schützen der Grenzen zu Nachbargrundstücken,
unfallsicher
für die gesamte Bauzeit bis zur Übergabe
- evtl. Gebühren im Zusammenhang mit der
Baustelleneinrichtung, soweit nicht durch Vorschriften
anders
geregelt
- Straßensperrung für Schwerlasttransporte,
Mobilkraneinsätze etc.die besondere
Sicherheitsvorkehrungen
erfordern (soweit erf.).
- Kennzeichnen der Baustelle nach StVO und
Vorschriften der
Verkehrsbehörde einschl. reflektierende Verkehrs und
Hinweiszeichen, Abschrankungen aufstellen, vorhalten
und
während der Bauzeit umsetzen und räumen.
- Bauaufzüge, Bautreppen, Rampen, Bauschuttrutschen
bzw.
Schuttabwurfschacht
- Bauschuttsammel- bzw. Recyclinganlagen,
Schuttcontainer, einschl. Entsorgungskodsten etc.
- Maßnahmen des Umwelt- und Gewässerschutzes
- einschließlich mehrfacher Anfahrt wegen
ausführungsbedingter Unterbrechungen bei Herstellung
der
Bauleistungen zur Baustelle.
- Weitere Flächen beschaffen, sofern die vom AG zur
Verfügung gestellten nicht ausreichen.
- Hebeeinrichtungen wie mobile oder stationäre Kräne,
Teleskoplader, Hebebühnen o.ä..

Vom AN ist innerhalb von 10 Tage nach
Auftragserteilung ein
Baustelleneinrichtungsplan dem AG und dem SiGeKo zur
Genehmigung vorzulegen. Nach dem Räumen der
Baustelleneinrichtung sind die Geländeflächen, auf
denen sich Baustelleneinrichtungen befunden haben,
einzuebnen. Befestigungen der Baustraßen, Lager- und
Arbeitsplätze, sind zu beseitigen.

Soweit nicht für bestimmte Leistungen (z.B.
Bedarfsleistungen) für das Einrichten der Baustelle
gesonderte Positionen im Leistungsverzeichnis
enthalten sind,
gilt die Pauschale für alle Leistungen des
Leistungsverzeichnisses.

Sanitäranlagen, Wasser- und
Stromanschlüsse werden bauseitig gestellt!

vgl. beiliegende Zeichnungen
Menge: 1,000 psch

**01.2 Statische Berechnung**
Statische Berechnung

Anfertigen von prüffähigen statischen Berechnungen für
sämtliche Holzkonstruktionen und
alle Anschlussdetails in Ergänzung zur geprüften
Statik des
Tragwerksplaners,
einschl. evtl. erford. Aufmaß vor Ort,
Dies beinhaltet insbesondere die Nachweise der
Befestigungsmittel, Holzbauanschlüsse, Verbundmittel,
Windsogverankerung etc.
Die Nachweise sind dem AG rechtzeitig vor Ausführung
jeweils
3-fach in Papierform sowie als dwg- und pdf-Datei zur
Verfügung zu stellen.
ggf. zur Weitergabe an die zuständige
Bauaufsichtsbehörde und den Prüfingenieur.
Änderungen während der Bauzeit sind vom AN zu
übernehmen und in die Unterlagen einzuarbeiten.
Kosten hierfür werden nicht gesondert vergütet
Menge: 1,000 psch

**01.3 Werk- und Montageplanung**
Werk- und Montageplanung
Vor Beginn der Arbeiten ist vom AN in Abstimmung mit
dem
Holzbauingenieur, Architekten und dem Prüfingenieur
für Statik
eine Werkstatt- und Montageplanung, ein Abbundplan zu
erstellen und dem AG rechtzeitig vor Ausführung zur
Prüfung
und Freigabe vorzulegen.

Die Planung umfasst u.a. folgende Punkte:

-erforderliche Detailpunkte für alle Bauteile,
Verbindungen,
Befestigungsmittel, Anschluss- und Auflagerpunkte
einschließlich Werkzeichnungen und Prüfzeugnissen,
unter
Berücksichtigung der Flächen- und Eigenlasten
-Abstimmung sämtlicher Detailpunkte unter Einbeziehung
der
tangierenden Leistungen anderer Gewerke
-bauphysikalische Berechnungen (soweit nicht
vorhanden), wie
z.B. Berechnungen zu Dampfdurchgang, Bauteilfeuchte und
Wärmedämmwerten aller von ihm gedämmten oder mit
Dampfsperren oder -bremsen zu versehenden
Einbaubereiche.
Menge: 1,000 psch

**01.4 Aufmaß Rohbau**
Aufmaß Rohbau

Erstellung digitales Bestandsaufmaß vor Ort nach
Herstellung
der erforderlichen Massivbauarbeiten, zur Prüfung der
Maßgenauigkeit des Beton-Rohbaus (Höhen Rohboden,
BetonaufkantungenWinkelabweichungen) und als Grundlage
für
die Werkplanung und Montage der Holzbauteile.
Dies beinhaltet auch die Aufnahme der Achsen,
Deckendurchführungen, Treppen, Schächte etc. soweit
erforderlich.
Änderungen während der Bauzeit sind vom AN zu
übernehmen und in die Montagepläne einzuarbeiten.
Kosten hierfür werden nicht gesondert vergütet.
Das Aufmaß ist dem AG rechtzeitig vor Ausführung in
digitaler
Form als CAD- und PDF-Datei zu übergeben.
Menge: 1,000 psch

**01.5 Witterungsschutz**
Witterungsschutz
Schützen des eigenen Gewerks vor Witterungseinflüssen
durch
geeignete Maßnahmen nach Wahl des AN. Der Schutz aller
Materialien und Bauteile ist während Transport und
Lagerung,
als auch während der Montage und im eingebauten
Zustand zu
gewährleisten.
Menge: 1,000 psch

**01.6 Montagehilfen**
Montagehilfen
Alle zur vertragsgemäßen Montage der Leistungen des AN
erforderlichen Roll- und Traggerüste, temporären
Abstützungen,
Hilfskonstruktionen, Absturzsicherungen, Auffangnetze,
Hebebühnen.
Ein Fassadengerüst wird bauseitig zur Verfügung
gestellt.
Menge: 1,000 psch

**01.7 Dokumentation**
Dokumentation
Dokumentationsunterlagen für sämtliche in der
Leistungsbeschreibung aufgeführten
Leistungen, insbesondere bestehend aus:
- Gebrauchsanleitung(en)
- EG-Leistungserklärungen /
  CE Konformitätserklärung(en)
- Zulassungsbescheide/Prüfzeugnisse
- Brauchbarkeitsnachweis
- Statische Berechnungen
- Fachunternehmererklärung
  (auch von eingesetzten
  Subunternehmern des AN und evtl.
  deren Nachunternehmer)
  für ausgeführte Arbeiten nach DIN/DIN-EN
- Bestätigungsnachweise zum fachgerechten
  Einbau entsprechend den Zulassungen
- EG-Baumusterprüfbescheinigung
- Fachbauleitererklärung
- Bautagesberichte
- Abnahmeprotokoll(e) mit Unterschrift Auftraggeber
  und Auftragnehmer
- Dokumentation gem. DGNB-Anforderungen

Die Unterlagen sind dem AG in geordneter Form zur
Prüfung
und Freigabe digital und in Papierform vorzulegen.
Die Übergabe der vollständigen Dokumentation ist
Voraussetzung für die Prüfung/ Auszahlung
der Schlussrechnung.
Menge: 1,000 psch

### Titel 02 02 Decken

*Hinweis*

**02.1 Brettsperrholz-Decke über OG, d=160 mm 5-s**
Brettsperrholz-Decke, d=160 mm 5-s
Brettsperrholz nach abZ/ETA, aus kreuzweise verklebten,
allseitig gehobelten, keilgezinkten und genuteten
Brettlamellen,
als Deckenelement, Nutzungsklasse 1 nach DIN EN
1995-1-1
Fichte, Festigkeitsklassen aller Lagen C24, Verklebung
nach
Maßgabe des Herstellers.

Brettsperrholz-Deckenelemente, gemäß Vorbemerkungen,
der
Grundrissplanung sowie nach statischen Angaben,
einschl.
Ausnehmungen, Fräsungen etc. sowie Anpassungen gemäß
Statik-Detail-Positionsplänen, abbinden, liefern und
auf
Unterkonstruktion fix und fertig, inkl. Abstütz-sowie
aller
Nebenarbeiten sowie sämtlicher Hebevorrichtungen, nach
Herstellerangaben, fertig montieren-/befestigen.
Transportkosten sowie Schwerlastlogistik, Mautgebühren
usw.
sind ebenfalls einzurechnen.
Abmessungen gemäß Werk- und Montageplanung des AN.
Alle erforderlichen Verbindungs- und
Abdichtungsmaterialien
sind einzukalkulieren.

Materialkennwerte:
fm,k= 24,0 N/mm²,
ft,0,k= 14,50 N/mm²,
ft,90,k= 0,12 N/mm²,
fc,0k, 21,0 N/mm²
fc,90,k= 2,50 N/mm²,
fv,k= 4,0 N/mm²,
fr,k,min= 1,25 N/mm²,
E0,
mean= 12000,00 N/mm²;
Gmean= 690,0 N/mm²,
Gr,mean= 50 n/mm²

Elementdicke : 160 mm, 5-s
Material : NH C24 Fichte
Nutzungsklasse : 1
Feuerwiderstandsklasse : R30
Statik-Pos. : O01
Spannweite : ca. 4,30/4,15/4,30 m als Mehrfeldträger
Oberfläche : Industriesichtqualität
Montageort : Decke über OG

'.........'
(vom Bieter angebotenes Fabrikat)

vgl. beiliegende Zeichnungen
Menge: 460,000 m²

*Hinweis*

**02.2 Brettsperrholz-Decke über EG, d=160 mm 5-s**
Brettsperrholz-Decke, d=160 mm 5-s
Brettsperrholz nach abZ/ETA, aus kreuzweise verklebten,
allseitig gehobelten, keilgezinkten und genuteten
Brettlamellen,
als Deckenelement, Nutzungsklasse 1 nach DIN EN
1995-1-1
Fichte, Festigkeitsklassen aller Lagen C24, Verklebung
nach
Maßgabe des Herstellers.

Brettsperrholz-Deckenelemente, gemäß Vorbemerkungen,
der
Grundrissplanung sowie nach statischen Angaben,
einschl.
Ausnehmungen, Fräsungen etc. sowie Anpassungen gemäß
Statik-Detail-Positionsplänen, abbinden, liefern und
auf
Unterkonstruktion fix und fertig, inkl. Abstütz-sowie
aller
Nebenarbeiten sowie sämtlicher Hebevorrichtungen, nach
Herstellerangaben, fertig
montieren-/befestigen.
Transportkosten sowie Schwerlastlogistik, Mautgebühren
usw.
sind ebenfalls einzurechnen.
Abmessungen gemäß Werk- und Montageplanung des AN.
Alle erforderlichen Verbindungs- und
Abdichtungsmaterialien
sind einzukalkulieren.

Materialkennwerte:
fm,k= 24,0 N/mm²,
ft,0,k= 14,50 N/mm²,
ft,90,k= 0,12 N/mm²,
fc,0k, 21,0 N/mm²
fc,90,k= 2,50 N/mm²,
fv,k= 4,0 N/mm²,
fr,k,min= 1,25 N/mm²,
E0,
mean= 12000,00 N/mm²;
Gmean= 690,0 N/mm²,
Gr,mean= 50 n/mm²

Elementdicke : 160 mm, 5-s
Material : NH C24 Fichte
Nutzungsklasse : 1
Feuerwiderstandsklasse : R30
Statik-Pos. : E01
Spannweite : ca. 4,30/4,15/4,30 m als Mehrfeldträger
Oberfläche : Industriesichtqualität
Montageort : Decke über EG

'.........'
(vom Bieter angebotenes Fabrikat)

vgl. beiliegende Zeichnungen
Menge: 460,000 m²

*Hinweis*

**02.3 Höhenausgleich/Sperrbahn Deckenauflager**
Höhenausgleich Brettsperrholzdecke auf Bestandswänden.

Die Bebestandswände wurden nach Abbruch der
Bestandsbetondecke mit eine Mörtelausgleichsschicht
versehen. Ebenheit +/- 1cm/m (bei 1m Abstand
Messpunkte)
bzw. +-2cm/15m (bei 15m Abstand Messpunkte)

Ausgleich der Rohbautoleranzen vor Montage der
Brettsperrholzdecken auf Stahlbetonuntergrund durch
genaues
Ausrichten mittels Ausgleichsplättchen nach Wahl AN.
Unterlegen einer querkraftfähigen Abdichtungsbahn,
Breite ca.
50cm.
Anschließend sind die Auflagerbereiche auf gesamter
Länge mit
Vergussmörtel kraftschlüssig zu unterstopfen.

Einbauort: EG

Leitfabrikat:
Vedatect G 200 DD MSB o. glw.

'.........'
(vom Bieter angebotenes Fabrikat)

vgl. beiliegende Zeichnungen
Menge: 72,000 m

**02.4 Höhenausgleich/Sperrbahn Deckenauflager**
Höhenausgleich Brettsperrholzdecke auf Bestandswänden.
wie vor, jedoch

Breite ca. 25-33cm.
Anschließend sind die Auflagerbereiche auf gesamter
Länge mit
Vergussmörtel kraftschlüssig zu unterstopfen.

Einbauort: EG

Leitfabrikat:
Vedatect G 200 DD MSB o. glw.

'.........'
(vom Bieter angebotenes Fabrikat)

vgl. beiliegende Zeichnungen
Menge: 26,000 m

**02.5 Brettsperrholz-Decke über UG, d=200 mm 5-s**
Brettsperrholz-Decke, d=200 mm 5-s
Brettsperrholz nach abZ/ETA, aus kreuzweise verklebten,
allseitig gehobelten, keilgezinkten und genuteten
Brettlamellen,
als Deckenelement, Nutzungsklasse 1 nach DIN EN
1995-1-1
Fichte, Festigkeitsklassen aller Lagen C24, Verklebung
nach
Maßgabe des Herstellers.

Brettsperrholz-Deckenelemente, gemäß Vorbemerkungen,
der
Grundrissplanung sowie nach statischen Angaben,
einschl.
Ausnehmungen, Fräsungen etc. sowie Anpassungen gemäß
Statik-Detail-Positionsplänen, abbinden, liefern und
auf
Unterkonstruktion fix und fertig, inkl. Abstütz-sowie
aller
Nebenarbeiten sowie sämtlicher Hebevorrichtungen, nach
Herstellerangaben, fertig
montieren-/befestigen.
Transportkosten sowie Schwerlastlogistik, Mautgebühren
usw.
sind ebenfalls einzurechnen.
Abmessungen gemäß Werk- und Montageplanung des AN.
Alle erforderlichen Verbindungs- und
Abdichtungsmaterialien
sind einzukalkulieren.

Materialkennwerte:
fm,k= 24,0 N/mm²,
ft,0,k= 14,50 N/mm²,
ft,90,k= 0,12 N/mm²,
fc,0k, 21,0 N/mm²
fc,90,k= 2,50 N/mm²,
fv,k= 4,0 N/mm²,
fr,k,min= 1,25 N/mm²,
E0,
mean= 12000,00 N/mm²;
Gmean= 690,0 N/mm²,
Gr,mean= 50 n/mm²

Elementdicke : 200 mm, 5-s
Material : NH C24 Fichte
Nutzungsklasse : 1
Feuerwiderstandsklasse : R30
Statik-Pos. : U01
Spannweite : ca. 5,00 m als Einfeldträger
Oberfläche : Industriesichtqualität
Montageort : Decke über UG

'.........'
(vom Bieter angebotenes Fabrikat)

vgl. beiliegende Zeichnungen
Menge: 253,000 m²

**02.6 Witterungsschutz Decken**
Witterungsschutz Decken
Temporärer Witterungsschutz auf Brettsperrholzdecken,
mittels
selbstklebender, transparenter Folie, werkseitig
aufgeklebt,
Folienstöße und Anschlüsse sind gegen Feuchtigkeitseinwirkungen sauber zu verkleben, liefern und
fachgerecht
herstellen.

'.........'
(vom Bieter angebotenes Fabrikat)

vgl. beiliegende Zeichnungen
Menge: 1300,000 m²

### Titel 03 03 Wände

**03.1 Höhenausgleich/Sperrbahn Brettsperrholzwände**
Höhenausgleich Brettsperrholzwände
Ausgleich der Rohbautoleranzen vor Montage der
Brettsperrholzwände auf Stahlbetonuntergrund durch
genaues
Ausrichten mittels Ausgleichsplättchen nach Wahl AN.
Unterlegen einer querkraftfähigen Abdichtungsbahn,
Breite ca.
25cm.
Anschließend sind die Wände auf gesamter Länge mit
Vergussmörtel kraftschlüssig zu unterstopfen.

Einbauort: EG

Leitfabrikat:
Vedatect G 200 DD MSB o. glw.

'.........'
(vom Bieter angebotenes Fabrikat)

vgl. beiliegende Zeichnungen
Menge: 15,750 m

**03.2 Höhenausgleich/Sperrbahn Stützen**
Höhenausgleich Brettsperrholzwände
Ausgleich der Rohbautoleranzen vor Montage der
Brettsperrholzwände auf Stahlbetonuntergrund durch
genaues
ausrichten mittels Ausgleichsplättchen nach Wahl AN.
Unterlegen einer querkraftfähigen Abdichtungsbahn,
Länge x
Breite ca. 25 x 25cm.
Anschließend sind die Wände auf gesamter Länge mit
Vergussmörtel kraftschlüssig zu unterstopfen.

Einbauort: EG

Leitfabrikat:
Vedatect G 200 DD MSB o. glw.

'.........'
(vom Bieter angebotenes Fabrikat)

vgl. beiliegende Zeichnungen
Menge: 86,000 St

**03.3 Brettsperrholz-Innenwände, OG, d=180 mm 5-s**
Brettsperrholz-Innenwände, d=180 mm 5-s
Brettsperrholz nach abZ/ETA, aus kreuzweise verklebten,
allseitig gehobelten, keilgezinkten und genuteten
Brettlamellen,
als Deckenelement, Nutzungsklasse 1 nach DIN EN
1995-1-1
Fichte, Festigkeitsklassen aller Lagen C24, Verklebung
nach
Maßgabe des Herstellers,
Oberfläche in Industriequalität.

Brettsperrholz-Innenwände, gemäß Vorbemerkungen, der
Grundrissplanung sowie nach statischen Angaben,
einschl.
Ausnehmungen, Fräsungen etc. sowie Anpassungen gemäß
Statik-Detail-Positionsplänen, abbinden, liefern und
auf
Unterkonstruktion fix und fertig, inkl. Abstütz-sowie
aller
Nebenarbeiten sowie sämtlicher Hebevorrichtungen, nach
Herstellerangaben, fertig
montieren-/befestigen.
Transportkosten sowie Schwerlastlogistik, Mautgebühren
usw.
sind ebenfalls einzurechnen.
Abmessungen gemäß Werk- und Montageplanung des AN.
Alle erforderlichen Verbindungs- und
Abdichtungsmaterialien
sind einzukalkulieren.

Materialkennwerte:
fm,k= 24,0 N/mm²,
ft,0,k= 14,50 N/mm²,
ft,90,k= 0,12 N/mm²,
fc,0,k= 21,0 N/mm²,
fc90,k= 2,50 N/mm²
fv,k= 4,0 N/mm²,
fr,k,min= 1,25 N/mm²,
E0,mean= 12000,00 N/mm²;
Gmean= 690,0 N/mm²,
Gr,mean= 50 n/mm²

Elementdicke : 180 mm, 5-s
Material : NH C24 Fichte
Nutzungsklasse : 1
Feuerwiderstandsklasse : R30
Statik-Pos. :
Wandhöhe : ca. 3,35m
Oberfläche : Industriequalität
Montageort : OG

'.........'
(vom Bieter angebotenes Fabrikat)

vgl. beiliegende Zeichnungen
Menge: 146,000 m²

**03.4 Zulage Brettsperrholz-Innenwände, OG, d=200 mm 5-s**
Brettsperrholz-Innenwände,
wie vor jedoch
Zulage für d=200 mm 5-s
Menge: 146,000 m²

**03.5 Brettsperrholz-Innenwände, EG, d=180 mm 5-s**
Brettsperrholz-Innenwände, d=180 mm 5-s
wie vor, jedoch

Wandhöhe : ca. 3,60m
Oberfläche : Industriequalität
Montageort : EG

'.........'
(vom Bieter angebotenes Fabrikat)

vgl. beiliegende Zeichnungen
Menge: 146,000 m²

**03.6 Zulage Brettsperrholz-Innenwände, EG, d=200 mm 5-s**
Brettsperrholz-Innenwände,
wie vor jedoch
Zulage für d=200 mm 5-s
Menge: 146,000 m²

**03.7 Industriesichtqualität für BSP-Wände, einseitig**
Industriesichtqualität
für BSP-Wände, einseitig, gemäß
Brettsperrholzmerkblatt,
liefern und herstellen, als Zulage.
Inklusive werkseitiges Auftragen eines farblosen
Oberflächenschutzanstriches z. B. LIGNOPRO® CLT-Varnish
UV oder gleichwertig.

'.........'
(vom Bieter angebotenes Fabrikat)
Menge: 583,000 m²

**03.8 Zulage Türöffnung**
Zulage Türöffnung/Öffnung
Türöffnung in Brettsperrholz-Innenwand, inkl. aller
Nebenarbeiten, liefern und  fachgerecht, gemäß
AN-Werk-und
Montageplanung, als Zulage herstellen.

Abmessung: 1,51/1,76 x 3,21/2,80m ab OKR
Menge: 16,000 St

### Titel 04 04 Stützen, Unterzüge

*Hinweis*

**04.1 Brettschichtholz, Gl28c als Randträger OG, inkl. Oberflächenschutz**
Brettschichtholz, Gl28c, NKL 1 als
Randträger/Unterzüge,
einschl. aller erforderlichen Bohrungen, Einschnitte,
Ausnehmungen usw., inkl. aller Verbindungs- und
Befestigungsmittel, gemäß Statik- und Detail-
Positionsplan,
inkl. Abbund, Transportkosten, Schwerlastlogistik und
Mautgebühren, liefern und fachgerecht nach statischen
Angaben montieren.
Oberfläche in Sichtqualität inklusive werkseitiges
Auftragen
eines farblosen Oberflächenschutzanstriches z. B.
LIGNOPRO® BSH-Varnish UV oder gleichwertig.

Abmessungen B/H: 20/20 cm
Material : BSH Gl24c Fichte/Tanne
Gesamtlänge: ca. 35,40 bzw. 36,40 m
gestoßen, Stoß in gesonderter Position
Statik-Pos.:
Montageort: Decke über OG

vgl. beiliegende Zeichnungen
Menge: 73,000 m

**04.2 Brettschichtholz, Gl24h als Stütze OG, inkl. Oberflächenschutz**
Brettschichtholz, Gl24h, NKL 1 als Stütze, einschl.
aller
erforderlichen Bohrungen, Einschnitte, Ausnehmungen
usw.,
inkl. aller Verbindungs- und Befestigungsmittel, gemäß
Statik-
und Detail- Positionsplan, inkl. Abbund,
Transportkosten,
Schwerlastlogistik und Mautgebühren, liefern und
fachgerecht
nach statischen Angaben montieren.
Oberfläche in Sichtqualität inklusive werkseitiges
Auftragen
eines farblosen Oberflächenschutzanstriches z. B.
LIGNOPRO® BSH-Varnish UV oder gleichwertig.

Abmessungen B/H: 20/20 cm
Material : BSH Gl24h Fichte/Tanne
Einzellänge: ca. 3,15 m
Oberfläche : Sichtqualität
Statik-Pos.:
Montageort: OG

vgl. beiliegende Zeichnungen
Menge: 26,000 St

**04.3 Brettschichtholz, Gl24h als Stütze OG, inkl. Oberflächenschutz**
Brettschichtholz, Gl24h, NKL 1 als Stütze, einschl.
aller
erforderlichen Bohrungen, Einschnitte, Ausnehmungen
usw.,
inkl. aller Verbindungs- und Befestigungsmittel, gemäß
Statik-
und Detail- Positionsplan, inkl. Abbund,
Transportkosten,
Schwerlastlogistik und Mautgebühren, liefern und
fachgerecht
nach statischen Angaben montieren.
Oberfläche in Sichtqualität inklusive werkseitiges
Auftragen
eines farblosen Oberflächenschutzanstriches z. B.
LIGNOPRO® BSH-Varnish UV oder gleichwertig.

Abmessungen B/H: 20/30 cm
Material : BSH Gl24h Fichte/Tanne
Einzellänge: ca. 3,15 m
Oberfläche : Sichtqualität
Statik-Pos.:
Montageort: OG

vgl. beiliegende Zeichnungen
Menge: 1,000 St

**04.4 Profilstahlträger Baustahl S235 Unterzug OG HEB 400**
Baustahl S235 für Stahlträger nach DIN 1025,
Profilstahl ca. HEB 400
einschließlich Stirnplatten, Stegblechen, Steifen,
einschl.
Bohrungen (auch Langlöcher), fertig bearbeitet,
verschweißt,
liefern, abladen und nach Konstruktionsplan montieren.
Ausführung gemäß Pos.-Plan-Detail
inkl. aller Verbindungs- und Befestigungsmittel.

Stahlsorte DIN 10027 T.1 S235 JR,
Beanspruchungskategorie SC1 (statisch)
Ausführungsklasse EXC2
einschl. Korrosionsschutz nach DIN ISO 12944
Korrosivitätsklasse: C1
Erwartete Schutzdauer: vh

Abmessung: HEB 400
Statik-Pos.:
Gesamtlänge ca. 35,40 bzw. 36,40 m
gestoßen in Teillängen, Stoß in gesonderter Position
Einzelgewicht bis ca.: 4500 kg
Einbaustelle: Decke über OG

vgl. beiliegende Zeichnungen
Menge: 12300,000 kg

**04.5 Zulage Feuerverzinkung Profilstahlträger Baustahl S235 Unterzug OG, HEB 400**
Zulage für Feuerverzinkung des vorbeschriebenen
Profilstahls.

Aus Brandschutzgründen sind die Stahlprofile inkl.
einschließlich Stirnplatten, Stegblechen, Steifen,
einschl.
Bohrungen (auch Langlöcher) feuerverzinkt auszuführen

Brandschutzanforderung: R30
Baustahl S235 für Stahlträger nach DIN 1025,
Profilstahl ca. HEB 400
einschließlich Stirnplatten, Stegblechen, Steifen,
einschl.
Bohrungen (auch Langlöcher), fertig bearbeitet,
verschweißt,
feuerverzinken.
inkl. aller Transport-, Hebearbeiten etc..

Stahlsorte DIN 10027 T.1 S235 JR,
Beanspruchungskategorie SC1 (statisch)
Ausführungsklasse EXC2

Abmessung: HEB 400
Statik-Pos.:
Gesamtlänge ca. 35,40 bzw. 36,40 m
gestoßen in Teillängen, Stoß in gesonderter Position
Einzelgewicht bis ca.: 4500 kg
Einbaustelle: Decke über OG

vgl. beiliegende Zeichnungen
Menge: 12300,000 kg

**04.6 Profilstahlträger Baustahl S235 Randauflager OG L 150 x 100 x 10**
Baustahl S235 für Stahlträger nach DIN EN 10056-1,
Profilstahl ca. L 150 x 100 x 10
einschließlich Stirnplatten, Stegblechen, Steifen,
einschl.
Bohrungen (auch Langlöcher), fertig bearbeitet,
verschweißt,
liefern, abladen und nach Konstruktionsplan montieren.
Ausführung gemäß Pos.-Plan-Detail
inkl. aller Verbindungs- und Befestigungsmittel.

Stahlsorte DIN EN 10056-1 S235 JR,
Beanspruchungskategorie SC1 (statisch)
Ausführungsklasse EXC2
einschl. Korrosionsschutz nach DIN ISO 12944
Korrosivitätsklasse: C1
Erwartete Schutzdauer: vh

Abmessung: L 150 x 100 x 10
Statik-Pos.:
Gesamtlänge ca. 12,75 m
stumpf gestoßen in Teillängen
Einzelgewicht bis ca.: 300 kg
Einbaustelle: Decke über OG

vgl. beiliegende Zeichnungen
Menge: 650,000 kg

**04.7 Zulage Feuerverzinkung Profilstahlträger Baustahl S235 Randauflager OG L 150 x 100 x 10**
Zulage für Feuerverzinkung des vorbeschriebenen
Profilstahls.

Aus Brandschutzgründen sind die Stahlprofile inkl.
einschließlich Stirnplatten, Stegblechen, Steifen,
einschl.
Bohrungen (auch Langlöcher) feuerverzinkt auszuführen

Brandschutzanforderung: R30
Baustahl S235 für Stahlträger nach DIN EN 10056-1,
Profilstahl ca. L 150 x 100 x 10
einschließlich Stirnplatten, Stegblechen, Steifen,
einschl.
Bohrungen (auch Langlöcher), fertig bearbeitet,
verschweißt,
feuerverzinken.
inkl. aller Transport-, Hebearbeiten etc..

Stahlsorte DIN EN 10056-1 S235 JR,
Beanspruchungskategorie SC1 (statisch)
Ausführungsklasse EXC2

Abmessung: L 150 x 100 x 10
Statik-Pos.:
Gesamtlänge ca. 12,75 m
stumpf gestoßen in Teillängen
Einzelgewicht bis ca.: 300 kg
Einbaustelle: Decke über OG

vgl. beiliegende Zeichnungen
Menge: 650,000 kg

*Hinweis*

**04.8 Brettschichtholz, Gl28c als Randträger EG, inkl. Oberflächenschutz**
Brettschichtholz, Gl28c, NKL 1 als
Randträger/Unterzüge,
einschl. aller erforderlichen Bohrungen, Einschnitte,
Ausnehmungen usw., inkl. aller Verbindungs- und
Befestigungsmittel, gemäß Statik- und Detail-
Positionsplan,
inkl. Abbund, Transportkosten, Schwerlastlogistik und
Mautgebühren, liefern und fachgerecht nach statischen
Angaben montieren.
Oberfläche in Sichtqualität inklusive werkseitiges
Auftragen
eines farblosen Oberflächenschutzanstriches z. B.
LIGNOPRO® BSH-Varnish UV oder gleichwertig.

Abmessungen B/H: 20/32 cm
Material : BSH Gl24c Fichte/Tanne
Gesamtlänge: ca. 35,40 bzw. 36,40 m
gestoßen, Stoß in gesonderter Position
Statik-Pos.:
Montageort: Decke über EG

vgl. beiliegende Zeichnungen
Menge: 73,000 m

**04.9 Brettschichtholz, Gl24h als Stütze EG, inkl. Oberflächenschutz**
Brettschichtholz, Gl24h, NKL 1 als Stütze, einschl.
aller
erforderlichen Bohrungen, Einschnitte, Ausnehmungen
usw.,
inkl. aller Verbindungs- und Befestigungsmittel, gemäß
Statik-
und Detail- Positionsplan, inkl. Abbund,
Transportkosten,
Schwerlastlogistik und Mautgebühren, liefern und
fachgerecht
nach statischen Angaben montieren.
Oberfläche in Sichtqualität inklusive werkseitiges
Auftragen
eines farblosen Oberflächenschutzanstriches z. B.
LIGNOPRO® BSH-Varnish UV oder gleichwertig.

Abmessungen B/H: 20/20 cm
Material : BSH Gl24h Fichte/Tanne
Einzellänge: ca. 3,30 m
Oberfläche : Sichtqualität
Statik-Pos.:
Montageort: EG

vgl. beiliegende Zeichnungen
Menge: 28,000 St

**04.10 Brettschichtholz, Gl24c als Stütze EG, inkl. Oberflächenschutz**
Brettschichtholz, Gl24h, NKL 1 als Stütze, einschl.
aller
erforderlichen Bohrungen, Einschnitte, Ausnehmungen
usw.,
inkl. aller Verbindungs- und Befestigungsmittel, gemäß
Statik-
und Detail- Positionsplan, inkl. Abbund,
Transportkosten,
Schwerlastlogistik und Mautgebühren, liefern und
fachgerecht
nach statischen Angaben montieren.
Oberfläche in Sichtqualität inklusive werkseitiges
Auftragen
eines farblosen Oberflächenschutzanstriches z. B.
LIGNOPRO® BSH-Varnish UV oder gleichwertig.

Abmessungen B/H: 16/32 cm
Material : BSH Gl24h Fichte/Tanne
Einzellänge: ca. 3,20 m
Oberfläche : Sichtqualität
Statik-Pos.:
Montageort: EG

vgl. beiliegende Zeichnungen
Menge: 2,000 St

**04.11 Profilstahlträger Baustahl S235 Unterzug EG HEB 400**
Baustahl S235 für Stahlträger nach DIN 1025,
Profilstahl ca. HEB 400
einschließlich Stirnplatten, Stegblechen, Steifen,
einschl.
Bohrungen (auch Langlöcher), fertig bearbeitet,
verschweißt,
liefern, abladen und nach Konstruktionsplan montieren.
Ausführung gemäß Pos.-Plan-Detail
inkl. aller Verbindungs- und Befestigungsmittel.

Stahlsorte DIN 10027 T.1 S235 JR,
Beanspruchungskategorie SC1 (statisch)
Ausführungsklasse EXC2
einschl. Korrosionsschutz nach DIN ISO 12944
Korrosivitätsklasse: C1
Erwartete Schutzdauer: vh

Abmessung: HEB 400
Statik-Pos.:
Gesamtlänge ca. 35,40 bzw. 36,40 m
gestoßen in Teillängen, Stoß in gesonderter Position
Einzelgewicht bis ca.: 4500 kg
Einbaustelle: Decke über EG

vgl. beiliegende Zeichnungen
Menge: 12300,000 kg

**04.12 Zulage Feuerverzinkung Profilstahlträger Baustahl S235 Unterzug EG, HEB 400**
Zulage für Feuerverzinkung des vorbeschriebenen
Profilstahls.

Aus Brandschutzgründen sind die Stahlprofile inkl.
einschließlich Stirnplatten, Stegblechen, Steifen,
einschl.
Bohrungen (auch Langlöcher) feuerverzinkt auszuführen

Brandschutzanforderung: R30
Baustahl S235 für Stahlträger nach DIN 1025,
Profilstahl ca. HEB 400
einschließlich Stirnplatten, Stegblechen, Steifen,
einschl.
Bohrungen (auch Langlöcher), fertig bearbeitet,
verschweißt,
feuerverzinken.
inkl. aller Transport-, Hebearbeiten etc..

Stahlsorte DIN 10027 T.1 S235 JR,
Beanspruchungskategorie SC1 (statisch)
Ausführungsklasse EXC2

Abmessung: HEB 400
Statik-Pos.:
Gesamtlänge ca. 35,40 bzw. 36,40 m
gestoßen in Teillängen, Stoß in gesonderter Position
Einzelgewicht bis ca.: 4500 kg
Einbaustelle: Decke über EG

vgl. beiliegende Zeichnungen
Menge: 12300,000 kg

**04.13 Profilstahlträger Baustahl S235 Randauflager EG L 150 x 100 x 10**
Baustahl S235 für Stahlträger nach DIN EN 10056-1,
Profilstahl ca. L 150 x 100 x 10
einschließlich Stirnplatten, Stegblechen, Steifen,
einschl.
Bohrungen (auch Langlöcher), fertig bearbeitet,
verschweißt,
liefern, abladen und nach Konstruktionsplan montieren.
Ausführung gemäß Pos.-Plan-Detail
inkl. aller Verbindungs- und Befestigungsmittel.

Stahlsorte DIN EN 10056-1 S235 JR,
Beanspruchungskategorie SC1 (statisch)
Ausführungsklasse EXC2
einschl. Korrosionsschutz nach DIN ISO 12944
Korrosivitätsklasse: C1
Erwartete Schutzdauer: vh

Abmessung: L 150 x 100 x 10
Statik-Pos.:
Gesamtlänge ca. 12,75 m
stumpf gestoßen in Teillängen
Einzelgewicht bis ca.: 300 kg
Einbaustelle: Decke über EG

vgl. beiliegende Zeichnungen
Menge: 650,000 kg

**04.14 Zulage Feuerverzinkung Profilstahlträger Baustahl S235 Randauflager EG L 150 x 100 x 10**
Zulage für Feuerverzinkung des vorbeschriebenen
Profilstahls.

Aus Brandschutzgründen sind die Stahlprofile inkl.
einschließlich Stirnplatten, Stegblechen, Steifen,
einschl.
Bohrungen (auch Langlöcher) feuerverzinkt auszuführen

Brandschutzanforderung: R30
Baustahl S235 für Stahlträger nach DIN EN 10056-1,
Profilstahl ca. L 150 x 100 x 10
einschließlich Stirnplatten, Stegblechen, Steifen,
einschl.
Bohrungen (auch Langlöcher), fertig bearbeitet,
verschweißt,
feuerverzinken.
inkl. aller Transport-, Hebearbeiten etc..

Stahlsorte DIN EN 10056-1 S235 JR,
Beanspruchungskategorie SC1 (statisch)
Ausführungsklasse EXC2

Abmessung: L 150 x 100 x 10
Statik-Pos.:
Gesamtlänge ca. 12,75 m
stumpf gestoßen in Teillängen
Einzelgewicht bis ca.: 300 kg
Einbaustelle: Decke über EG

vgl. beiliegende Zeichnungen
Menge: 650,000 kg

**04.15 Profilstahlträger Baustahl S235 Auflager-Verstärkung EG HEB 200**
Baustahl S235 für Stahlträger nach DIN 1025,
Profilstahl ca. HEB 200
einschließlich Stirnplatten, Stegblechen, Steifen,
einschl.
Bohrungen (auch Langlöcher), fertig bearbeitet,
verschweißt,
liefern, abladen und nach Konstruktionsplan montieren.
Ausführung gemäß Pos.-Plan-Detail
inkl. aller Verbindungs- und Befestigungsmittel.

Stahlsorte DIN 10027 T.1 S235 JR,
Beanspruchungskategorie SC1 (statisch)
Ausführungsklasse EXC2
einschl. Korrosionsschutz nach DIN ISO 12944
Korrosivitätsklasse: C1
Erwartete Schutzdauer: vh

Abmessung: HEB 200
Statik-Pos.:
Gesamtlänge ca. 2,00 m
gestoßen in Teillängen, Stoß in gesonderter Position
Einzelgewicht bis ca.: 200 kg
Einbaustelle: Decke über EG

vgl. beiliegende Zeichnungen
Menge: 135,000 kg

**04.16 Zulage Feuerverzinkung Profilstahlträger Baustahl S235 Auflager-Verstärkung HEB 200**
Zulage für Feuerverzinkung des vorbeschriebenen
Profilstahls.

Aus Brandschutzgründen sind die Stahlprofile inkl.
einschließlich Stirnplatten, Stegblechen, Steifen,
einschl.
Bohrungen (auch Langlöcher) feuerverzinkt auszuführen

Brandschutzanforderung: R30
Baustahl S235 für Stahlträger nach DIN 1025,
Profilstahl ca. HEB 200
einschließlich Stirnplatten, Stegblechen, Steifen,
einschl.
Bohrungen (auch Langlöcher), fertig bearbeitet,
verschweißt,
feuerverzinken.
inkl. aller Transport-, Hebearbeiten etc..

Stahlsorte DIN 10027 T.1 S235 JR,
Beanspruchungskategorie SC1 (statisch)
Ausführungsklasse EXC2

Abmessung: HEB 200
Statik-Pos.:
Gesamtlänge ca. 2,00 m
gestoßen in Teillängen, Stoß in gesonderter Position
Einzelgewicht bis ca.: 300 kg
Einbaustelle: Decke über EG

vgl. beiliegende Zeichnungen
Menge: 135,000 kg

*Hinweis*

**04.17 Profilstahlträger Baustahl S355 Auflager UG L 150 x 100 x 15**
Baustahl S355 für Stahlträger nach DIN EN 10056-1,
Profilstahl ca. L 150 x 100 x 15
einschließlich Stirnplatten, Stegblechen, Steifen,
einschl.
Bohrungen (auch Langlöcher), fertig bearbeitet,
verschweißt,
liefern, abladen und nach Konstruktionsplan montieren.
Ausführung gemäß Pos.-Plan-Detail
inkl. aller Verbindungs- und Befestigungsmittel.

Stahlsorte DIN EN 10056-1 S355,
Beanspruchungskategorie SC1 (statisch)
Ausführungsklasse EXC2
einschl. Korrosionsschutz nach DIN ISO 12944
Korrosivitätsklasse: C1
Erwartete Schutzdauer: vh

Abmessung: L 150 x 100 x 15
Statik-Pos.:
Gesamtlänge ca. 24,00 m
stumpf gestoßen in Teillängen
Einzelgewicht bis ca.: 300 kg
Einbaustelle: Decke über UG

vgl. beiliegende Zeichnungen
Menge: 1800,000 kg

**04.18 Zulage Feuerverzinkung Profilstahlträger Baustahl S355 Auflager UG L 150 x 100 x 15**
Zulage für Feuerverzinkung des vorbeschriebenen
Profilstahls.

Aus Brandschutzgründen sind die Stahlprofile inkl.
einschließlich Stirnplatten, Stegblechen, Steifen,
einschl.
Bohrungen (auch Langlöcher) feuerverzinkt auszuführen

Baustahl S355 für Stahlträger nach DIN EN 10056-1,
Profilstahl ca. L 150 x 100 x 15
einschließlich Stirnplatten, Stegblechen, Steifen,
einschl.
Bohrungen (auch Langlöcher), fertig bearbeitet,
verschweißt,
feuerverzinken.
inkl. aller Transport-, Hebearbeiten etc..

Stahlsorte DIN EN 10056-1 S355,
Beanspruchungskategorie SC1 (statisch)
Ausführungsklasse EXC2

Abmessung: L 150 x 100 x 15
Statik-Pos.:
Gesamtlänge ca. 24,00m
stumpf gestoßen in Teillängen
Einzelgewicht bis ca.: 300 kg
Einbaustelle: Decke über EG

vgl. beiliegende Zeichnungen
Menge: 1800,000 kg

**04.19 Profilstahlträger Baustahl S235 Randauflager UG L 150 x 100 x 10**
Baustahl S235 für Stahlträger nach DIN EN 10056-1,
Profilstahl ca. L 150 x 100 x 10
einschließlich Stirnplatten, Stegblechen, Steifen,
einschl.
Bohrungen (auch Langlöcher), fertig bearbeitet,
verschweißt,
liefern, abladen und nach Konstruktionsplan montieren.
Ausführung gemäß Pos.-Plan-Detail
inkl. aller Verbindungs- und Befestigungsmittel.

Stahlsorte DIN EN 10056-1 S235 JR,
Beanspruchungskategorie SC1 (statisch)
Ausführungsklasse EXC2
einschl. Korrosionsschutz nach DIN ISO 12944
Korrosivitätsklasse: C1
Erwartete Schutzdauer: vh

Abmessung: L 150 x 100 x 10
Statik-Pos.:
Gesamtlänge ca. 12,75 m
stumpf gestoßen in Teillängen
Einzelgewicht bis ca.: 300 kg
Einbaustelle: Decke über EG

vgl. beiliegende Zeichnungen
Menge: 500,000 kg

**04.20 Zulage Feuerverzinkung Profilstahlträger Baustahl S235 Randauflager UG L 150 x 100 x 10**
Zulage für Feuerverzinkung des vorbeschriebenen
Profilstahls.

Aus Brandschutzgründen sind die Stahlprofile inkl.
einschließlich Stirnplatten, Stegblechen, Steifen,
einschl.
Bohrungen (auch Langlöcher) feuerverzinkt auszuführen

Brandschutzanforderung: R30
Baustahl S235 für Stahlträger nach DIN EN 10056-1,
Profilstahl ca. L 150 x 100 x 10
einschließlich Stirnplatten, Stegblechen, Steifen,
einschl.
Bohrungen (auch Langlöcher), fertig bearbeitet,
verschweißt,
feuerverzinken.
inkl. aller Transport-, Hebearbeiten etc..

Stahlsorte DIN EN 10056-1 S235 JR,
Beanspruchungskategorie SC1 (statisch)
Ausführungsklasse EXC2

Abmessung: L 150 x 100 x 10
Statik-Pos.:
Gesamtlänge ca. 12,75 m
stumpf gestoßen in Teillängen
Einzelgewicht bis ca.: 300 kg
Einbaustelle: Decke über UG

vgl. beiliegende Zeichnungen
Menge: 600,000 kg

**04.21 Profilstahlträger Baustahl S235 Stürze UG UPE 180**
Baustahl S235 für Stahlträger nach DIN 1026,
Profilstahl ca. UPE 180
einschließlich Stirnplatten, Stegblechen, Steifen,
einschl.
Bohrungen (auch Langlöcher), fertig bearbeitet,
verschweißt,
liefern, abladen und nach Konstruktionsplan montieren.
Ausführung gemäß Pos.-Plan-Detail
inkl. aller Verbindungs- und Befestigungsmittel.

Stahlsorte DIN 10027 T.1 S235 JR,
Beanspruchungskategorie SC1 (statisch)
Ausführungsklasse EXC2
einschl. Korrosionsschutz nach DIN ISO 12944
Korrosivitätsklasse: C1
Erwartete Schutzdauer: vh

Abmessung: UPE 180
Statik-Pos.:
Einzellängen ca. 1,30 bis 2,60 m
Einzelgewicht bis ca.: 100 kg
Einbaustelle: Decke über UG

vgl. beiliegende Zeichnungen
Menge: 400,000 kg

**04.22 Zulage Feuerverzinkung Profilstahlträger Baustahl S235 Stürze UG UPE 180**
Zulage für Feuerverzinkung des vorbeschriebenen
Profilstahls.

Aus Brandschutzgründen sind die Stahlprofile inkl.
einschließlich Stirnplatten, Stegblechen, Steifen,
einschl.
Bohrungen (auch Langlöcher) feuerverzinkt auszuführen

Brandschutzanforderung: R30
Baustahl S235 für Stahlträger nach DIN 1026,
Profilstahl ca. UPE 180
einschließlich Stirnplatten, Stegblechen, Steifen,
einschl.
Bohrungen (auch Langlöcher), fertig bearbeitet,
verschweißt,
feuerverzinken.
inkl. aller Transport-, Hebearbeiten etc..

Stahlsorte DIN 10027 T.1 S235 JR,
Beanspruchungskategorie SC1 (statisch)
Ausführungsklasse EXC2

Abmessung: UPE 180
Statik-Pos.:
Einzellängen ca. 1,30 bis 2,60 m
Einzelgewicht bis ca.: 100 kg
Einbaustelle: Decke über UG

vgl. beiliegende Zeichnungen
Menge: 400,000 kg

### Titel 05 05 Details, Verbindungsmittel, Kleineisenteile, Platten, Zubehör, Sonstiges

**05.1 Zulage Schrägschnitt**
Zulage Schrägschnitt
Schrägschnitt der Brettsperrholzdecke zur Anpassung der
Decke an die nicht rechtwinklig angrenzenden
Bestandsbauten,
inkl. aller Nebenarbeiten, liefern und fachgerecht,
gemäß
AN-Werk-und Montageplanung, als Zulage herstellen. Ggf.
anfallender Verschnitt ist in die Position
einzukalkulieren.

D Brettsperrholzdecken: 16, 20cm

vgl. beiliegende Zeichnungen
Menge: 61,000 m

*Hinweis*

**05.2 Selbstbohrende Holzschrauben ø8-10, alle L=120-160**
Schrauben für Holzverbindungen mit Zulassung,
Selbstbohrend, Senkkopf, Tellerkopf, Zylinderkopf,
Voll- und
Teilgewinde, Sechskantkopf ø8-12mm, Länge über 120 bis
160
mm Stahl, gehärtet, gleitbeschichtet, verzinkt,
Liefern und
Einbauen, teilweise Schraubenköpfe versenken.

Die Widerstandswerte zur Tragfähigkeit und die
Abmessungen
der Holzschrauben sind abhängig von der allgemeinen
bauaufsichtlichen Zulassung und der Europäisch
Technischen
Zulassung des Produkts.
Der aktuellen statischen Berechnung und der
Ausführungsplanung liegt folgendes Produkt zu Grunde:

Holzbauschraube
Würth ASSY plus VG 4 CSMP Vollgewinde Senkkopf
o. glw.

'.........'
(vom Bieter angebotenes Fabrikat)

Stahl, verzinkt
Europäisch Technische Bewertung ETA-11/0190

Nebenangebote sind zugelassen.
Bei Wahl eines gleichwertigen Produkts ist die
Gleichwertigkeit hinsichtlich Statik und Ausführung in
Schriftform nachzuweisen.
Hierzu zählt das Führen aller statisch erforderlicher
Nachweise
in prüffähiger Form und die ggf. erforderliche
Überarbeitung
bzw. Erstellung von Ausführungszeichnungen.
Die prüffähigen Nachweise und Ausführungszeichnungen
sind in 3-facher Ausfertigung zu erstellen und dem
Bauherrn
und dem Prüfingenieur rechtzeitig vorzulegen.
Die Nachweisführung und die zusätzliche Prüfgebühr
wird nicht
gesondert vergütet und ist bei Erstellung eines
Nebenangebots
in die Angebotspreise des Nebenangebots
einzukalkulieren.
Menge: 1200,000 St

**05.3 Selbstbohrende Holzschrauben ø8-10, alle L=180-220**
Schrauben für Holzverbindungen mit Zulassung,
Selbstbohrend, Senkkopf, Tellerkopf, Zylinderkopf,
Voll- und
Teilgewinde, Sechskantkopf ø8-10mm, Länge über 180 bis
220
mm Stahl, gehärtet, gleitbeschichtet, verzinkt,
Liefern und
Einbauen, teilweise Schraubenköpfe versenken.

Die Widerstandswerte zur Tragfähigkeit und die
Abmessungen
der Holzschrauben sind abhängig von der allgemeinen
bauaufsichtlichen Zulassung und der Europäisch
Technischen
Zulassung des Produkts.
Der aktuellen statischen Berechnung und der
Ausführungsplanung liegt folgendes Produkt zu Grunde:

Holzbauschraube
Würth ASSY plus VG 4 CSMP Vollgewinde Senkkopf
o. glw.

'.........'
(vom Bieter angebotenes Fabrikat)

Stahl, verzinkt
Europäisch Technische Bewertung ETA-11/0190

Nebenangebote sind zugelassen.
Bei Wahl eines gleichwertigen Produkts ist die
Gleichwertigkeit hinsichtlich Statik und Ausführung in
Schriftform nachzuweisen.
Hierzu zählt das Führen aller statisch erforderlicher
Nachweise
in prüffähiger Form und die ggf. erforderliche
Überarbeitung
bzw. Erstellung von Ausführungszeichnungen.
Die prüffähigen Nachweise und Ausführungszeichnungen
sind in 3-facher Ausfertigung zu erstellen und dem
Bauherrn
und dem Prüfingenieur rechtzeitig vorzulegen.
Die Nachweisführung und die zusätzliche Prüfgebühr
wird nicht
gesondert vergütet und ist bei Erstellung eines
Nebenangebots
in die Angebotspreise des Nebenangebots
einzukalkulieren.
Menge: 1400,000 St

**05.4 Selbstbohrende Holzschrauben ø8-10, alle L=240-280**
Schrauben für Holzverbindungen mit Zulassung,
Selbstbohrend, Senkkopf, Tellerkopf, Zylinderkopf,
Voll- und
Teilgewinde, Sechskantkopf ø8-10mm, Länge über 240 bis
280
mm Stahl, gehärtet, gleitbeschichtet, verzinkt,
Liefern und
Einbauen, teilweise Schraubenköpfe versenken.

Die Widerstandswerte zur Tragfähigkeit und die
Abmessungen
der Holzschrauben sind abhängig von der allgemeinen
bauaufsichtlichen Zulassung und der Europäisch
Technischen
Zulassung des Produkts.
Der aktuellen statischen Berechnung und der
Ausführungsplanung liegt folgendes Produkt zu Grunde:

Holzbauschraube
Würth ASSY plus VG 4 CSMP Vollgewinde Senkkopf
o. glw.

'.........'
(vom Bieter angebotenes Fabrikat)

Stahl, verzinkt
Europäisch Technische Bewertung ETA-11/0190

Nebenangebote sind zugelassen.
Bei Wahl eines gleichwertigen Produkts ist die
Gleichwertigkeit hinsichtlich Statik und Ausführung in
Schriftform nachzuweisen.
Hierzu zählt das Führen aller statisch erforderlicher
Nachweise
in prüffähiger Form und die ggf. erforderliche
Überarbeitung
bzw. Erstellung von Ausführungszeichnungen.
Die prüffähigen Nachweise und Ausführungszeichnungen
sind in 3-facher Ausfertigung zu erstellen und dem
Bauherrn
und dem Prüfingenieur rechtzeitig vorzulegen.
Die Nachweisführung und die zusätzliche Prüfgebühr
wird nicht
gesondert vergütet und ist bei Erstellung eines
Nebenangebots
in die Angebotspreise des Nebenangebots
einzukalkulieren.
Menge: 1700,000 St

**05.5 Anschluss Holzbauteile mit Winkelverbinder 105 für Zug/Schub**
Verankerung von Holzbauteilen auf Zug und Schub
z.B. Stützen/Wände auf BSP-Decke
mittels Winkelverbindern einschließl. Verbindungsmittel
Tragfähigkeit Zug bis Rk = 20 kN
liefern und montieren nach statischen Vorgaben
Montagehinweis:
Einbindung in Holzbauteile mittels CAD Planung und
Abbund, Details gemäß Herstellerangaben. Positionierung
der Rillen-Nägel/Schrauben über Pilotbohrungen
Die Widerstandswerte zur Tragfähigkeit und die
Abmessungen der Zug- und Schubanker sind abhängig von
der allgemeinen bauaufsichtlichen Zulassung und der
Europäisch Technischen Zulassung des Produkts.
Der aktuellen statischen Berechnung und der
Ausführungsplanung liegt folgendes Produkt zu Grunde:

ABR 105
Winkelverbinder mit Rippe, korrosionsgeschützt
einschl. LBA-Vollausnagelung Ø4x60 korrosionsgeschützt

Europäisch Technische Bewertung ETA-22/0089
Nägel ETA-22/0002
o. glw.

'.........'
(vom Bieter angebotenes Fabrikat)

Nebenangebote sind zugelassen.
Bei Wahl eines gleichwertigen Produkts ist die
Gleichwertigkeit hinsichtlich Statik und Ausführung in
Schriftform nachzuweisen. Hierzu zählt das Führen aller
statisch erforderlicher Nachweise in prüffähiger Form
und die ggf. erforderliche Überarbeitung bzw.
Erstellung von
Ausführungszeichnungen.
Die prüffähigen Nachweise und Ausführungszeichnungen
sind in 3-facher Ausfertigung zu erstellen und dem
Bauherrn und dem Prüfingenieur rechtzeitig vorzulegen.
Die Nachweisführung und die zusätzliche Prüfgebühr wird
nicht gesondert vergütet und ist bei Erstellung eines
Nebenangebots in die Angebotspreise des Nebenangebots
einzukalkulieren
Menge: 100,000 St

**05.6 Anschluss Holzbauteile mit Winkelverbinder 255 für Zug/Schub**
Verankerung von Holzbauteilen auf Zug und Schub
z.B. Stützen/Wände auf BSP-Decke
wie vor jedoch

Der aktuellen statischen Berechnung und der
Ausführungsplanung liegt folgendes Produkt zu Grunde:

ABR 255
Winkelverbinder mit Rippe, korrosionsgeschützt
einschl. LBA-Teilausnagelung 30 + 23 CNA 4.0 x 60
korrosionsgeschützt, definiertes Nagelbild nach
Zulassung

Europäisch Technische Bewertung ETA-22/0089
Nägel ETA-22/0002
o. glw.

'.........'
(vom Bieter angebotenes Fabrikat)

Nebenangebote sind zugelassen.
Bei Wahl eines gleichwertigen Produkts ist die
Gleichwertigkeit hinsichtlich Statik und Ausführung in
Schriftform nachzuweisen. Hierzu zählt das Führen aller
statisch erforderlicher Nachweise in prüffähiger Form
und die ggf. erforderliche Überarbeitung bzw.
Erstellung von
Ausführungszeichnungen.
Die prüffähigen Nachweise und Ausführungszeichnungen
sind in 3-facher Ausfertigung zu erstellen und dem
Bauherrn und dem Prüfingenieur rechtzeitig vorzulegen.
Die Nachweisführung und die zusätzliche Prüfgebühr wird
nicht gesondert vergütet und ist bei Erstellung eines
Nebenangebots in die Angebotspreise des Nebenangebots
einzukalkulieren
Menge: 125,000 St

*Hinweis*

**05.7 Ausbildung Plattenstoß parallel zur Spannrichtung d=19mm**
Ausbildung der Elementstöße der
Brettsperrholz-Deckenelemente als zug- und druckfeste
Verbindung zur Herstellung einer statischen Scheibe für
die Gebäudeaussteifung.
enthaltene Leistungen:
Ausfräsen der Aussparung für Stoßbrett im Abbund
Lieferung und Einbau Stoßbrett,
z.B. 3s-platte Binderholz Multistat B ca. 160mm, D ca.
19mm
Verbindungsmittel gemäß Statik
z.B.

Holzbauschraube
6 x 100
TG Teilgewinde Senkkopf
o. glw.

'.........'
(vom Bieter angebotenes Fabrikat)

Prinzipskizze
Menge: 175,000 m

**05.8 Zulage Ausbildung Plattenstoß parallel zur Spannrichtung d=27mm**
Ausbildung der Elementstöße der
Brettsperrholz-Deckenelemente als zug- und druckfeste
Verbindung zur Herstellung einer statischen Scheibe für
die Gebäudeaussteifung.
wie vor, jedoch

z.B. 3s-platte Binderholz Multistat B ca. 160mm, D
ca.27mm
o. glw.

'.........'
(vom Bieter angebotenes Fabrikat)
Menge: 175,000 m

**05.9 Ausbildung Stoß als Gerbergelenk h=20cm**
Stoßausbildung der Konstruktionshölzer als Gerbergelenk

Konstruktionsholz BSH
Höhe:  20cm
Breite:  20cm

Länge Stoß:  ca. 22,4cm

inkl. Verbindungsmittel
1 Bolzen/Stoß M16 Mat.8.8 L ca. 180mm
inkl. Unterlegscheibe di=18mm da=68mm

inkl. Versenkungsbohrung und Abdecken mit Holzscheiben
bzw.
Holzpfropfen für F30, t = 10 -20mm

Einbauort: Randunterzug Decke über OG

Prinzipskizze
Menge: 4,000 St

**05.10 Ausbildung Stoß als Gerbergelenk h=32cm**
Stoßausbildung der Konstruktionshölzer als Gerbergelenk
wie vor, jedoch

Konstruktionsholz BSH
Höhe:  32cm
Breite:  20cm

Länge Stoß:  ca. 30,8cm

inkl. Verbindungsmittel
1 Bolzen/Stoß M 22 Mat.8.8 L ca. 300mm
inkl. Unterlegscheibe di=25mm da=92mm

inkl. Versenkungsbohrung und Abdecken mit Holzscheiben
bzw.
Holzpfropfen für F30, t = 10 -20mm

Einbauort: Randunterzug Decke über EG

Prinzipskizze
Menge: 4,000 St

**05.11 Anschluss an Betonbauteil mit Hochleistungsanker**
Anschluss von z.B. Stahlbauteilen an Betonkonstruktion
hier z.B. L-Profil an Betondecke

Ausführung
Hochleistungsanker M12
verzinkt
Senkkopf
Nutzlänge 15mm

inkl. Bohrung in Beton
Randabstand 80mm

Der aktuellen statischen Berechnung und der
Ausführungsplanung liegt folgendes Produkt zu Grunde:

Fischer
FH II 18/15 SK M12
o. glw.

'.........'
(vom Bieter angebotenes Fabrikat)

Nebenangebote sind zugelassen.
Bei Wahl eines gleichwertigen Produkts ist die
Gleichwertigkeit hinsichtlich Statik und Ausführung in
Schriftform nachzuweisen. Hierzu zählt das Führen aller
statisch erforderlicher Nachweise in prüffähiger Form
und die ggf. erforderliche Überarbeitung bzw.
Erstellung von
Ausführungszeichnungen.
Die prüffähigen Nachweise und Ausführungszeichnungen
sind in 3-facher Ausfertigung zu erstellen und dem
Bauherrn und dem Prüfingenieur rechtzeitig vorzulegen.
Die Nachweisführung und die zusätzliche Prüfgebühr wird
nicht gesondert vergütet und ist bei Erstellung eines
Nebenangebots in die Angebotspreise des Nebenangebots
einzukalkulieren

Prinzipskizze
Menge: 227,000 St

**05.12 Anschluss mit Ankerstangen**
Anschluss von z.B. Holzbauteilen an Betonkonstruktion
hier z.B. Decke über UG an Betonaußenwand-Krone

Ausführung
Ankerstange M16, 8.8
inkl. Mutter und U-Scheibe
verzinkt
L bis ca. 340mm
Mutter und U-Scheibe in BSP-Decke versenkt
mit flexiblem Hochleistungsmörtel fachgerecht
eingeklebt

inkl. Bohrung in Beton
Randabstand >100mm

Der aktuellen statischen Berechnung und der
Ausführungsplanung liegt folgendes Produkt zu Grunde:

Würth
BETON MULTI WIT-UH 300
o. glw.

'.........'
(vom Bieter angebotenes Fabrikat)

Nebenangebote sind zugelassen.
Bei Wahl eines gleichwertigen Produkts ist die
Gleichwertigkeit hinsichtlich Statik und Ausführung in
Schriftform nachzuweisen. Hierzu zählt das Führen aller
statisch erforderlicher Nachweise in prüffähiger Form
und die ggf. erforderliche Überarbeitung bzw.
Erstellung von
Ausführungszeichnungen.
Die prüffähigen Nachweise und Ausführungszeichnungen
sind in 3-facher Ausfertigung zu erstellen und dem
Bauherrn und dem Prüfingenieur rechtzeitig vorzulegen.
Die Nachweisführung und die zusätzliche Prüfgebühr wird
nicht gesondert vergütet und ist bei Erstellung eines
Nebenangebots in die Angebotspreise des Nebenangebots
einzukalkulieren

Prinzipskizze
Menge: 144,000 St

**05.13 Ausbildung biegesteifer Stoß OG HEB 400**
Herstellung und Montage biegesteife Stoßausbildung der
Profilstähle

HEB 400
inkl. Kopfplatten beidseitig
(Material wird über jeweilige Position
"Profilstahlträger Baustahl"
abgerechnet)

inkl. Verbindungsmittel
4 Bolzen/Stoß M20 Mat.10.9 L ca. 80mm
inkl. Unterlegscheiben

Einbauort: Unterzug Decke über OG

Prinzipskizze
Menge: 6,000 St

**05.14 Ausbildung biegesteifer Stoß EG HEB 400**
Herstellung und Montage biegesteife Stoßausbildung der
Profilstähle

HEB 400
inkl. Kopfplatten beidseitig
(Material wird über jeweilige Position
"Profilstahlträger Baustahl"
abgerechnet)

inkl. Verbindungsmittel
4 Bolzen/Stoß M24 Mat.10.9 L ca. 80mm
inkl. Unterlegscheiben

Einbauort: Unterzug Decke über EG

Prinzipskizze
Menge: 6,000 St

**05.15 Sechskantschrauben M20 FK 10.9**
Sechskantschrauben DIN EN ISO 4014
Festigkeitsklasse 10.9, verzinkt,
einschl. Mutter nach DIN EN ISO 4034
und Scheibe nach DIN EN ISO 7089
versch. Längen und Durchmesser
M20
Länge bis 100mm
Liefern und Einbauen
Menge: 24,000 St

**05.16 Sechskantschrauben M24 FK 10.9**
Sechskantschrauben DIN EN ISO 4014
Festigkeitsklasse 10.9, verzinkt,
einschl. Mutter nach DIN EN ISO 4034
und Scheibe nach DIN EN ISO 7089
versch. Längen und Durchmesser
M24
Länge bis 100mm
Liefern und Einbauen
Menge: 24,000 St

*Hinweis*

**05.17 Lackierung, uni, Stahlprofile, innen**
Reinigung, Untergrundvorbehandlung, Zwischen- und
Schlussbeschichtung der Unterzüge
einschließlich Stirnplatten, Stegblechen, Steifen
inkl. aller Verbindungs- und Befestigungsmittel.

Abmessung: HEB 400
Statik-Pos.:
Gesamtlänge ca. 35,40 bzw. 36,40 m
gestoßen in Teillängen, Stoß in gesonderter Position
Einzelgewicht bis ca.: 4500 kg
Einbaustelle: Decke über EG und über OG

Gesamtübersicht siehe beiliegende Planung.

Beschreibung:
Grobe Verunreinigungen, Schmutz, Staub, Fette, Öle,
Korrosionsprodukte, sowie nicht tragfähige Altanstriche
vollflächig durch geeignete Maßnahmen entfernen,
einschl. aller
erf. Nebenarbeiten und Schutzmaßnahmen.
Abdeck-/Abklebearbeiten angrenzender Bauteile wie z.B
Böden, Putzflächen usw. sind in die Position mit
einzukalkulieren

Untergrund: Feuerverzinkung

Zwischenbeschichtung mit Alkydharzlackfarbe,
lösemittelverdünnbar, gefüllt, sehr gut schleifbar,
pigmentiert,
außen und innen einsetzbar.
Farbton: abgestimmt auf Schlussbeschichtung.

Erzeugnis: z.B Capalac Buntlack o.glw.

'.........'
(vom Bieter auszufüllen)

Schlussbeschichtung mit Alkydharzlackfarbe,
lösemittelverdünnbar, seidenmatt, pigmentiert,
reinigungsmittelbeständig,

Erzeugnis: z.B Capalac Buntlack o.glw.

'.........'
(vom Bieter auszufüllen)

Farbton: RAL nach Wahl des AG und nach
Bemusterung

Zeitlich und örtlich getrennte Arbeitsabläufe der
einzelnen
Beschichtungen sind einzukalkulieren.
ggf. notwendige Gerüststellung wird nicht seperat
vergütet und
ist in diese Position mit einzukalkulieren.
Die Beschichtung kann auch im Rahmen der Vorarbeiten an
den Stahlprofilen werkseitig erfolgen. Eventuelle
Fehlstellen,
verursacht durch Transport und Montage sind ohne
Abzeichnung der ausgebesserten Stellen zu egalisieren.
Die Art des Beschichtungsverfahren ist vorab mit der
Bauleitung
abzusprechen.

Abrechung erfolgt über lfm ges. Profillänge
Menge: 144,000 m

*Hinweis*

**05.18 Ausnehmung und Abdeckung Stahlträger d=19mm**
Ausnehmung und AbdeckungStahlträger
Falzfräsung am Rand der Brettsperrholz-Decken zur
Auflagerung in deckengleichen Stahlträgern, inkl. aller
Nebenarbeiten, liefern und  fachgerecht, gemäß
AN-Werk-und
Montageplanung, herstellen.

Abmessung: bis ca. 40x140 mm

inkl. Verkleidung Stahlträger
Bekleidung der Stahlträger mittels Dreischichtplatte
in gleicher
Ausführung bezüglich Material und Optik wie die
sichtbare
Untersicht der Brettsperrholzdecken herstellen,
liefern und im
Zuge der Holzbauarbeiten o.ä. einbauen.

-3-S-Platte inkl. Höhenausgleich für Stahlprofil,
Fichte/Tanne,
Dicke 19 mm, Streifenbreite bis 20 cm
-3-S-Platte mit ca. 5 mm Schattennut in Falz verleimen
und mit
Stauchkopfnägeln anheften
Prinzipskizze
Menge: 145,000 m

**05.19 Zulage Ausnehmung und Abdeckung Stahlträger d=27mm**
Zulage Ausnehmung und AbdeckungStahlträger
Falzfräsung am Rand der Brettsperrholz-Decken zur
Auflagerung in deckengleichen Stahlträgern, inkl. aller
Nebenarbeiten, liefern und  fachgerecht, gemäß
AN-Werk-und
Montageplanung, als Zulage herstellen.
wie vor, jedoch

-3-S-Platte inkl. Höhenausgleich für Stahlprofil,
Fichte/Tanne,
Dicke 27 mm, Streifenbreite bis 20 cm
Menge: 145,000 m

**05.20 Zulage Ausnehmung Stahlträger**
Zulage Ausnehmung Stahlträger
Falzfräsung am Rand der Brettsperrholz-Decken zur
Auflagerung in deckengleichen Stahlträgern, inkl. aller
Nebenarbeiten, liefern und fachgerecht, gemäß
AN-Werk-und
Montageplanung, als Zulage herstellen.

Abmessung: bis ca. 50x140 mm

z.B. im Bereich der Fensterstürze Decke über UG
Menge: 25,000 m

**05.21 Zulage freies BSP-Wandende**
Zulage für die Ausbildung eines sichtbar bleibenden
freien
BSP-Wandendes

Bekleidung freies Wandende mittels Dreischichtplatte in
gleicher Ausführung bezüglich Material und Optik wie
die
sichtbare Fläche der Brettsperrholzwände herstellen,
liefern und
im Zuge der Holzbauarbeiten o.ä. einbauen.
-3-S-Platte  Fichte/Tanne, Dicke 16 mm, Streifenbreite
bis 20
cm
inkl. Kantenschutz-Profil als Vierkant Oberfläche
Edelstahl
gebürstet

Fabrikat:
Schlüter®-QUADEC-E
o.glw.

'.........'
(vom Bieter auszufüllen)
Menge: 115,000 m

**05.22 Zulage Bekleidung BSH-Stütze**
Zulage für 3-seitige Bekleidung BSH-Stütze, die
innerhalb der
Querwand angeodnet ist
hier z.B. EG Achse E

inkl. Falz-Ausfräsung BSP-Wand
Abmessung: bis ca. 16x50 mm
inkl. aller Nebenarbeiten, liefern und  fachgerecht,
gemäß
AN-Werk-und Montageplanung, als Zulage herstellen.

inkl. Bekleidung der BSH-Stütze mittels
Dreischichtplatte in
gleicher Ausführung bezüglich Material und Optik wie
die
sichtbare Wandfläche der Brettsperrholzwände
herstellen,
liefern und im Zuge der Holzbauarbeiten o.ä. einbauen.

-3-S-Platte inkl. Höhenausgleich für Stahlprofil,
Fichte/Tanne,
Dicke 16 mm, Streifenbreite bis 40 cm
-3-S-Platte mit ca. 5 mm Schattennut in Falz der
BSP-Wand
verleimen und mit Stauchkopfnägeln anheften

inkl. Kantenschutz-Profil als Vierkant Oberfläche
Edelstahl
gebürstet

Fabrikat:
Schlüter®-QUADEC-E
o.glw.

'.........'
(vom Bieter auszufüllen)

Prinzipskizze
Menge: 7,000 m

**05.23 Abdecken der Verbindungsmittel punktförmig**
Abdecken von Schrauben- Bolzen- und
Stabdübelanschlüssen
mit Holzscheiben bzw. Holzpfropfen für F30, t = 10
-30mm, ca.
d=15mm

vgl. beiliegende Zeichnungen
Menge: 550,000 St

*Hinweis*

**05.24 Vergussbeton**
Vergußbeton nach DIN EN 206/DIN EN 1992
zum Vergießen von Aussparungen und Anschlüssen.
Der Untergrund muss fest, trocken und tragfähig sein.
Die Abrechnung erfolgt nach Trockengewicht inkl. Einbau
In kleinen Kubaturen bis 0,01m3

'.........'
(vom Bieter angebotenes Fabrikat)
Menge: 500,000 kg

*Hinweis*

**05.25 Elastomerlager unbewehrt streifenförmig b ca. 180mm**
Unbewehrtes hoch alterungsbeständiges
EPDM-Elastomerlager
mit den Abmessungen ca.
Streifenförmig b xt = ca. 180 x 15 mm
liefern und nach Einbauanweisung des Herstellers
fachgerecht verlegen.

Die Widerstandswerte zur Tragfähigkeit und die
Abmessungen der Elastomerlager sind abhängig von der
allgemeinen bauaufsichtlichen Zulassung und der
Europäisch Technischen Zulassung des Produkts.
Der aktuellen statischen Berechnung und der
Ausführungsplanung liegt folgendes Produkt zu Grunde:

Calenberg bi-Trapezlager
o. glw.

'.........'
(vom Bieter angebotenes Fabrikat)

unbewehrtes Elastomerlager mit beidseitiger
Trapezprofilierten
Druckkontaktflächen, formatabhängig bis 17,4 N/mm²
belastbar.
EPDM- Elastomerwerkstoff, Härte 67 Shore A,
witterungs- und
ozonbeständig.
Zulassung: Z-16.32-455, DIBt Berlin
Verschiedene Abmessungen, Lagerdicke 15mm

vgl. beiliegende Zeichnungen
Menge: 480,000 m

**05.26 Elastomerlager unbewehrt streifenförmig b ca. 80mm**
Unbewehrtes hoch alterungsbeständiges
EPDM-Elastomerlager
wie vor, jedoch

Der aktuellen statischen Berechnung und der
Ausführungsplanung liegt folgendes Produkt zu Grunde:

Calenberg bi-Trapezlager
o. glw.

'.........'
(vom Bieter angebotenes Fabrikat)

unbewehrtes Elastomerlager mit beidseitiger
Trapezprofilierten
Druckkontaktflächen, formatabhängig bis 17,4 N/mm²
belastbar.
EPDM- Elastomerwerkstoff, Härte 67 Shore A,
witterungs- und
ozonbeständig.
Zulassung: Z-16.32-455, DIBt Berlin
Verschiedene Abmessungen, Lagerdicke 15mm

vgl. beiliegende Zeichnungen
Menge: 72,000 m

**05.27 Elastomerlager unbewehrt rechteckig**
Unbewehrtes hoch alterungsbeständiges
EPDM-Elastomerlager
mit den Abmessungen ca.
Rechteckig axb xt = von 200 x200x15 mm
bis 200x300x15
liefern und nach Einbauanweisung des Herstellers
fachgerecht verlegen.

Die Widerstandswerte zur Tragfähigkeit und die
Abmessungen der Elastomerlager sind abhängig von der
allgemeinen bauaufsichtlichen Zulassung und der
Europäisch Technischen Zulassung des Produkts.
Der aktuellen statischen Berechnung und der
Ausführungsplanung liegt folgendes Produkt zu Grunde:

Calenberg bi-Trapezlager
o. glw.

'.........'
(vom Bieter angebotenes Fabrikat)

unbewehrtes Elastomerlager mit beidseitiger
Trapezprofilierten
Druckkontaktflächen, formatabhängig bis 17,4 N/mm²
belastbar.
EPDM- Elastomerwerkstoff, Härte 67 Shore A,
witterungs- und
ozonbeständig.
Zulassung: Z-16.32-455, DIBt Berlin
Verschiedene Abmessungen, Lagerdicke 15mm
Menge: 12,000 Stk

*Hinweis*

**05.28 Dampfbrems- u. Luftdichtungsbahn verlegen**
Dampfbrems- u. Luftdichtungsbahn verlegen
Herstellung der luftdichten Ebene nach DIN 4108-7 mit
Hochleistungs-Dampfbremse und Luftdichtungsbahn

Feuchtevariable Dampfbrems- und Luftdichtungsbahn
(sd-Wert:
0,25 m bis 25 m) mit europäischer technischer Zulassung
(ETA), geprüft schadstoffarm liefern und nach
Herstellerangaben verlegen, inkl. Befestigungsmaterial
und
Nebenarbeiten.

Die Verlegung erfolgt mit der Schriftseite zum
Verarbeiter
zeigend. Bahn faltenfrei verlegen und im Abstand von
ca. 10-15
mit geeigneten Tackerklammern befestigen. Weitere
Bahnen
mit ca. 10 cm überlappen. Stöße verkleben.

Einbauort:
Deckenstirn, Randträger

Fabrikat:
pro clima INTELLO o. glw.

'.........'
(vom Bieter einzutragen)
Menge: 110,000 m²

**05.29 Anschluss an glatte, nicht mineralische Bauteile**
Anschluss an glatte, nicht mineralische Bauteile
Luftdichter Anschluss der Dampfbrems- u.
Luftdichtungsbahn
an glatte, nicht mineralische Bauteile (z.B. gehobelte
Hölzer) mit
Allround-Klebeband.

Luftdichten Anschluss an angrenzende glatte, nicht
mineralische Bauteile wie z.B. gehobeltes oder
geschliffenes
Holz oder Holzwerkstoffplatten mit Systemklebeband,
geprüft
schadstoffarm, mit wasserfestem SOLID-Kleber und
Anforderungen nach DIN 4108-11 ungealtert / gealtert
bestanden, in Breite 60 mm, nach Herstellerangaben
herstellen
inkl. Material und Nebenarbeiten.

Die Verklebung erfolgt mittig auf dem Überlappungsstoß
halbseitig auf der glatten Schriftseite der Bahn.

Verklebungen müssen dauerhaft spannungs- und lastfrei
sein.

Falten dürfen nicht überklebt, sondern müssen
aufgeschnitten
und neu überklebt werden.

Einbauort
Deckenstirn, Randträger,
Anschluss an Decke (BSP), Randträger (BSH)

Fabrikat:
pro clima TESCON VANA o. glw.

'.........'
(vom Bieter einzutragen)
Menge: 220,000 m

**05.30 Anschluss an sägeraue Hölzer oder mineralischen Bauteile**
Anschluss an sägeraue Hölzer oder mineralischen
Bauteile
Luftdichter Anschluss der Dampfbrems- u.
Luftdichtungsbahn
an sägeraue Hölzer oder mineralischen Bauteile mit
geeignetem
Anschlusskleber.

Anschluss an sägeraue Hölzer oder mineralischen
Bauteile (wie
z.B. Betonböden, einbindende Innenwände, Decken) mit
weichmacherfreiem und geprüft schadstoffarmen, sowie
Anforderungen nach DIN 4108-11 ungealtert / gealtert
bestandenem System-Anschlusskleber inkl. Material und
Nebenarbeiten nach Herstellerangaben herstellen.

Bahn dabei unter Ausbildung einer Dehnschlaufe mit
Anschlusskleber ankleben.

Dazu Kleberaupe in Stärke von 5-8 mm ohne Lücke
durchgängig auftragen.

Einbauort
Deckenstirn, Randträger,
Anschluss an Bestandswand

Fabrikat:
pro clima ORCON F o. glw.

'.........'
(vom Bieter einzutragen)
Menge: 3,000 m

*Hinweis*

**05.31 Holzdecke prüfen, reinigen, grobe Verschmutzung**
Untergrund prüfen und von groben Verschmutzungen wie
Bauschutt, Ölrückständen u. ä. trocken reinigen,
anfallende
Schmutz aufnehmen und fachgerecht beseitigen.
Menge: 460,000 m²

**05.32 Dampfsperre kaltselbstklebend**
Dampfsperre
lose verlegt und mechanisch befestigt, Nähte
verschweißt

Elastomerbitumen Kaltselbstklebebahn als Dampfsperrbahn
nach DIN EN 13 970, mit Schweißnaht.
Leistungs- und Funktionsanforderungen:
- Dicke ca. 2,5 mm
- oberseitig: feinbestreut
- unterseitig: Kaltselbstklebemasse mit
 perforierter Abziehfolie
- Trägereinlage: Aluminium-Polyester-Kombination mit
 Gittergelege 200 g/m²
- Durchtrittsicher
- Maximale Zugkraft nach DIN 12311-1:
 l: > 1000 N/50 mm, q: > 1000 N/50 mm
- Dehnung nach DIN 12311-1: l + q > 2 %
- Nagelschaftprüfung nach DIN EN 12310-1: >= 70 N
- Diffusionswiderstand (Sd- Wert)
 nach DIN EN 1931: > 1500 m
- Kaltbiegeverhalten nach DIN EN 1109: < -25 °C
- Wärmestandfestigkeit nach DIN EN 1110: > +70 °C
- kurzfristige Behelfsabdichtung
Liefern und gem. Herstellervorgaben auf den Untergrund
lose verlegen und fachgerecht nach DIN EN 1991 verdeckt
mechanisch befestigen. Längsnaht- und Kopfstoßüberdeckung mind. 8cm breit, unter Verwendung einer
Andrückrolle fachgerecht thermisch verschweißen. Ein
45°-Eckschnitt ist an der mittleren Lage im Bereich des
T-Stoßes auszuführen. Im Bereich von An- und
Abschlüssen sowie Dachdurchdringungen ist die
Bahn luftdicht anzuschließen. Stöße versetzt

Fabrikat:
BauderTEC KSD FBS o.glw.

'.........'
(vom Bieter auszufüllen)
Menge: 460,000 m²

**05.33 Voranstrich, Bitumenbasis, Bestandswände**
Einmaliger Voranstrich als Haftbrück für bituminöse
oder
bitumenverträgliche Dachabdichtungen, zur Verbesserung
der
Haftung. Auftrag durch Streichen, Rollen oder Spritzen,
vollflächig auf den staubfreien und trockenen
Untergrund.
Untergrund : mineral. Untergrund, Stahlbeton
Material : Kaltbitumen
Bauteil : Dach, aufgehende Wand
Menge: 10,000 m²

**05.34 Schweißbahn als Dampfsperrbahn, vertikale Flächen**
Wie vor, jedoch an vertikalen Flächen,
inkl. aufgehende Wand

H ca. 0,15m
Menge: 10,000 m²

### Titel 06 06 Aussparungen HLS

*Hinweis*

**06.1 Aussparung bis10 cm**
Aussparung bis 10 cm
Aussparung für TGA-Installationen gem. TGA-Planung in
Fi-/Ta-Brettsperrholzwänden D= 160 mm, Aussparung in
Gesamttiefe des Bauteils, Querschnittsform rund,
Durchmesser bis 10 cm
Menge: 12,000 St

**06.2 Aussparung zwischen 11 bis 20 cm**
Aussparung
ausführen wie vor beschrieben, jedoch
Durchmesser zwischen 11 bis 20 cm
Menge: 6,000 St

*Hinweis*

**06.3 Aussparung bis 500 cm²**
Aussparung bis 500 cm²
Aussparung für TGA-Installationen gem. TGA-Planung in
Fi-/Ta-Brettsperrholzwänden D= 160 mm, Aussparung in
Gesamttiefe des Bauteils, Querschnittsform rechteckig,
Menge: 4,000 St

**06.4 Aussparung zwischen 501 bis 1500 cm²**
Aussparung
ausführen wie vor beschrieben, jedoch
Aussparungsgröße zwischen 501 bis 1500 cm²
Menge: 47,000 St

**06.5 Aussparung zwischen 1501 bis 2500 cm²**
Aussparung
ausführen wie vor beschrieben, jedoch
Aussparungsgröße zwischen 1501 bis 2500 cm²
Menge: 21,000 St

**06.6 Aussparung zwischen 2501 bis 3500 cm²**
Aussparung
ausführen wie vor beschrieben, jedoch
Aussparungsgröße zwischen 2501 bis 3500 cm²
Menge: 1,000 St

**06.7 Aussparung zwischen 3501 bis 5000 cm²**
Aussparung
ausführen wie vor beschrieben, jedoch
Aussparungsgröße zwischen 3501 bis 5000 cm²
Menge: 1,000 St

*Hinweis*

**06.9 Aussparung bis 10 cm**
Aussparung bis 10 cm
Aussparung für TGA-Installationen gem. TGA-Planung in
Fi-/Ta-Brettsperrholzdecken Dicke bis 320 mm,
Aussparung in
Gesamttiefe des Bauteils, Querschnittsform rund,
Durchmesser bis 10 cm
Menge: 8,000 St

*Hinweis*

**06.10 Aussparung bis 500 cm²**
Aussparung bis 500 cm²
Aussparung für TGA-Installationen gem. TGA-Planung in
Fi-/Ta-Brettsperrholzdecken Dicke bis 320 mm,
Aussparung in
Gesamttiefe des Bauteils, Querschnittsform rechteckig,
Aussparungsgröße bis 500 cm²

inkl. verschiebesichere provisorische Abdeckung gegen
Durchtritt im Bauzustand
Menge: 4,000 St

**06.11 Aussparung zwischen 2501 bis 3500 cm²**
Aussparung
ausführen wie vor beschrieben, jedoch
Aussparungsgröße zwischen 2501 bis 3500 cm²
Menge: 6,000 St

**06.12 Profilstahlträger Baustahl S235 Wechsel HEB 300 ohne oberen Flansch**
Baustahl S235 für Stahlträger nach DIN 1025,
Profilstahl ca. HEB 300 ohne oberen Flansch
als Auswechslung im Bereich von tragenden Wänden bei
Wanddurchbrüchen b >300mm
einschließlich Stirnplatten, Stegblechen, Steifen,
einschl.
Bohrungen (auch Langlöcher), fertig bearbeitet,
verschweißt,
liefern, abladen und nach Konstruktionsplan montieren.
Ausführung gemäß Pos.-Plan-Detail
inkl. aller Verbindungs- und Befestigungsmittel.

Stahlsorte DIN 10027 T.1 S235 JR,
Beanspruchungskategorie SC1 (statisch)
Ausführungsklasse EXC2
einschl. Korrosionsschutz nach DIN ISO 12944
Korrosivitätsklasse: C1
Erwartete Schutzdauer: vh

Abmessung: HEB 300 ohne oberen Flansch
Statik-Pos.:
Einzellänge bis ca.: 1200 mm
Einzelgewicht bis ca.: 100 kg
Einbaustelle: Decke über EG, über OG
Menge: 200,000 kg

*Hinweis*

**06.13 Zulage für Anarbeitung Wand- und Deckendurchführungen rechteckig**
Zulage für Anarbeitungen sichtbar bleibende Wand- und
Deckendurchführungen mit Leitungen der TGA z.B. mit
Lüftungskanälen, Rohrleitungen, etc.

Bekleidung der Durchsbruchsbereiche mittels
Dreischichtplatte
in gleicher Ausführung bezüglich Material und Optik
wie die
sichtbare Untersicht der Brettsperrholzdecken/der
sichtbarbleibenden Bereiche der Brettsperrholzwände im
Zuge
der Abbundarbeiten durch Fräsungen in Decken und Wänden
vorbereiten, Einlegeplatten mit Ausschnitten umlaufend
10mm
größer als hindurchgeführte Kanäle, Rohrleitungen etc.
herstellen, liefern und gesondert nach Abschluss der
Installationsarbeiten einbauen.

-Falzfräsung umlaufend in Brettsperrholzwänden und
-decken
im Bereich der Durchführungen 30x30 mm
-3-S-Platte rechteckig, Fichte/Tanne,
Dicke 30 mm,
Ausschnitt rechteckig bis ca. 500cm²,
Außenmaß um umlaufenden 30mm breiten Falz größer

-3-S-Platte mit ca. 5 mm Schattennut in Falz verleimen
und mit
Stauchkopfnägeln anheften
Menge: 4,000 St

**06.14 Zulage für Anarbeitung Wand- und Deckendurchführungen rechteckig**
Zulage für Anarbeitungen sichtbar bleibende Wand- und
Deckendurchführungen mit Leitungen der TGA z.B. mit
Lüftungskanälen, Rohrleitungen, etc.

wie vor, jedoch

Ausschnitt rechteckig bis ca. 2501 bis 3500cm²,
Außenmaß um umlaufenden 30mm breiten Falz größer
Menge: 6,000 St

**06.15 Zulage für Anarbeitung Wand- und Deckendurchführungen rund**
Zulage für Anarbeitungen sichtbar bleibende Wand- und
Deckendurchführungen mit Leitungen der TGA z.B. mit
Lüftungskanälen, Rohrleitungen, etc.

Bekleidung der Durchsbruchsbereiche mittels
Dreischichtplatte
in gleicher Ausführung bezüglich Material und Optik
wie die
sichtbare Untersicht der Brettsperrholzdecken/der
sichtbarbleibenden Bereiche der Brettsperrholzwände im
Zuge
der Abbundarbeiten durch Fräsungen in Decken und Wänden
vorbereiten, Einlegeplatten mit Ausschnitten umlaufend
10mm
größer als hindurchgeführte Kanäle, Rohrleitungen etc.
herstellen, liefern und gesondert nach Abschluss der
Installationsarbeiten einbauen.

-Falzfräsung umlaufend in Brettsperrholzwänden und
-decken
im Bereich der Durchführungen 30x30 mm
-3-S-Platte rechteckig, Fichte/Tanne,
Dicke 30 mm,
Ausschnitt rund bis ca. 10cm,
Platte rechteckig Außenmaß um 30mm breiten Falz größer
als
runde Kernbohrung

-3-S-Platte mit ca. 5 mm Schattennut in Falz verleimen
und mit
Stauchkopfnägeln anheften
Menge: 12,000 St

**06.16 Zulage für Anarbeitung Wand- und Deckendurchführungen rund**
Zulage für Anarbeitungen sichtbar bleibende Wand- und
Deckendurchführungen mit Leitungen der TGA z.B. mit
Lüftungskanälen, Rohrleitungen, etc.

wie vor, jedoch

Ausschnitt rund bis ca. 20cm,
Platte rechteckig Außenmaß um 30mm breiten Falz größer
als
runde Kernbohrung
Menge: 6,000 St

### Titel 07 07 Aussparungen ELT

*Hinweis*

**07.1 Aussparung bis 500 cm²**
Aussparung bis 500 cm²
Aussparung für TGA-Installationen gem. TGA-Planung in
Fi-/Ta-Brettsperrholzdecken Dicke bis 240 mm,
Aussparung in
Gesamttiefe des Bauteils, Querschnittsform rechteckig,
Aussparungsgröße bis 500 cm²
Menge: 4,000 St

**07.2 Aussparung bis 501 bis 1000 cm²**
Aussparung bis 501 bis 1000 cm²
Aussparung für TGA-Installationen gem. TGA-Planung in
Fi-/Ta-Brettsperrholzdecken Dicke bis 240 mm,
Aussparung in
Gesamttiefe des Bauteils, Querschnittsform rechteckig,
Aussparungsgröße 501 bis 1000 cm²
Menge: 2,000 St

*Hinweis*

**07.3 Aussparung bis 500 cm²**
Aussparung bis 500 cm²
Aussparung für TGA-Installationen gem. TGA-Planung in
Fi-/Ta-Brettsperrholzdwände Dicke bis 200 mm,
Aussparung in
Gesamttiefe des Bauteils, Querschnittsform rechteckig,
Aussparungsgröße bis 500 cm²
Menge: 3,000 St

**07.4 Aussparung 501 bis 1000 cm²**
Aussparung 501 bis 1000 cm²
ausführen wie vor beschrieben, jedoch
Aussparungsgröße 501 bis 1000 cm²
Menge: 11,000 St

*Hinweis*

**07.5 Aussparung bis 10 cm**
Aussparung bis 10 cm
Aussparung für TGA-Installationen gem. TGA-Planung in
Fi-/Ta-Brettsperrholzdecken Dicke bis 240 mm,
Aussparung in
Gesamttiefe des Bauteils, Querschnittsform rund,
Durchmesser bis 10 cm

inkl. verschiebesichere provisorische Abdeckung gegen
Durchtritt im Bauzustand
Menge: 1,000 St

### Titel 08 08 Vorgelagerte Holzkonstruktion

*Hinweis*
Nach der Montage der Pfosten-/Riegel- Fassade mit
holzbekleideten geschlossenen Feldbereichen soll zu
einem
späteren Zeitpunkt als die
Holz-Rohbau-Konstruktionsarbeiten
eine nur sich selbst tragende, vorgelagerte
Holzkonstruktion
montiert werden.
Eine gesonderte Baustelleneinrichtung wegen der
versetzten
Montagezeit ist hier einzuplanen.

Die Stützen werden im Raster im Bezug zu den
innenleigenden
tragenden Holzstützen auf bauseits vorhandene
Betonsockel
gestellt. Die bauseitigen Betonsockel sind frosttief
auf
Punktfundmenten gegründet.
Die bauseits durch Gewerk Rohbau mit erhöhter
Genauigkeit
montierten Betonsockel haben eine Aussparung, in die
der im
Holz eingeschlitzte Pfostenträger einbetoniert und
vergossen
werden.

Die Pfosten tragen ein ca. 50cm tiefes Vordach, das
gebäudesseitig durch ein linienförmiges Auflager an der
Attikakonstruktion angeschlossen wird.

**08.1 Zulage Baustelleneinrichtung**
Zulage zur Position "Baustelleneinrichtung" im Titel
"Allgemeines"
für die in diesem Titel beschriebenen, zeitlich
versetzten
Arbeiten
Menge: 1,000 psch

**08.2 Brettschichtholz, Gl24h als Stütze L ca. 7,05m**
Brettschichtholz, Gl24h, NKL 2 als Stütze, einschl.
aller
erforderlichen Bohrungen, Einschnitte, Ausnehmungen
usw.,
inkl. aller Verbindungs- und Befestigungsmittel, gemäß
Statik-
und Detail- Positionsplan, inkl. Abbund,
Transportkosten,
Schwerlastlogistik und Mautgebühren, liefern und
fachgerecht
nach statischen Angaben montieren.
Oberfläche in Sichtqualität
Beschichtung in gesonderter Position

Abmessungen B/H: 14/24 cm
Material : BSH Gl24h Fichte/Tanne
Nutzungsklasse : 2
Einzellänge: ca. 7,05 m
Oberfläche : Sichtqualität
Statik-Pos.: -
Montageort: EG und OG durchgehend

vgl. beiliegende Zeichnungen
Menge: 20,000 St

**08.3 Brettschichtholz, Gl24h als Stütze L ca. 9,70m**
Brettschichtholz, Gl24h, NKL 2 als Stütze,
wie vor, jedoch

Einzellänge: ca. 9,70 m
Oberfläche : Sichtqualität
Statik-Pos.: -
Montageort: EG und OG durchgehend

vgl. beiliegende Zeichnungen
Menge: 20,000 St

**08.4 Pfostenträger**
Lagerung einer Holzstütze mit vorgefertigtem in die
Holzstütze
verdeckt eingeschlitzten Pfostenträger

Lagerung einer Holzstütze mit Pfostenträger gemäß
ETA-10/0413. Der Anschluss der Fußplatte (ca. 80 x80 x
5 mm)
mit Schwert (60 x120 x6 mm) an die Holzstütze erfolgt
mittels
versenktem Gewindebolzen mit dem Durchmesser 12 mm und
einer Länge von ca.120 mm. Der Anschluss des
unterseitigen
Dorns (DN 20mm) erfolgt durch Vergießen in die im
Betonsockel vorhandene bauseitige Aussparung.

Der Abstand zwischen OK Betonsockel und UK Holzstütze
beträgt ca. 15mm.

Stahlsorte DIN 10027 T.1 S235 JR,
Beanspruchungskategorie SC1 (statisch)
Ausführungsklasse EXC2
einschl. Korrosionsschutz nach DIN ISO 12944
Korrosivitätsklasse: C2
Erwartete Schutzdauer: vh
feuerverz.

Leitfabrikat:
PITZL Pfostenträger 11023.0000 o.glw.
o. glw.

'.........'
(vom Bieter angebotenes Fabrikat)
Menge: 40,000 St

**08.5 Distanzhalter zwischen den Holzstützen**
Distanzhalter zwischen den Holzstützen aus
Stahlhohl-Rundprofil

Durchmesser: Dn=60,3mm
Länge:  ca. 187,5cm

inkl. beidseitigen Kopfplatten DN 100mm mit
Befestigungsbohrungen zur Verschraubung in die
Holzstützen
inkl. Verschraubung mit senkkopfschrauben Edelstahl

Stahlsorte DIN EN 10219 S235 JR,
Beanspruchungskategorie SC1 (statisch)
Ausführungsklasse EXC2
einschl. Korrosionsschutz nach DIN ISO 12944
Korrosivitätsklasse: C2
Erwartete Schutzdauer: vh
feuerverz.
Menge: 60,000 St

**08.6 Zulage Pulverbeschichtung Distanzhalter zwischen den Holzstützen**
Zulage für die Pulverbeschichtung der vorbeschriebenen
Distanzhalter zwischen den Holzstützen aus
Stahlhohl-Rundprofil

Pulverbeschichtung von Stahlbauteilen, außen, inkl.
Vorbehandlung und Korrosionsschutz gemäß DIN EN ISO
12944

Farbton: RAL nach Wahl des AG
Menge: 60,000 St

**08.7 Baustahl S235 für Kopfplatten**
Kopfplatte mit nach unten reichendem Schwert als
Flachstahl
Kopfplatte lxbxt = 120x80x6 mm aus Baustahl S235
an Kopfplatte angeschweißtes Schwert aus Flachstahl
lxbxt =
180x100x6 mm,

einschl. Bohrungen (auch Langlöcher, Senkköpfe), fertig
bearbeitet und verschweißt, liefern, abladen und nach
Konstruktionsplan montieren.
Stahlsorte DIN 10027 T.1 S235 JR,
Beanspruchungskategorie SC1 (statisch)
Ausführungsklasse EXC2
einschl. Korrosionsschutz nach DIN ISO 12944
Korrosivitätsklasse: C2
Erwartete Schutzdauer: vh
feuerverz.

Gesamtgewicht ca. von 3-5 kg
liefern und einbauen
Menge: 120,000 kg

**08.8 Zulage für Oberflächenbeschichtung Stützen**
Beschichtung der vor beschriebenen Stützen mit einer
vorvergrauenden Schutzlasur

Dünnschicht-Lasur Matt Standard WV für Neubeschichtung
Auftragen einer matten, Dünnschicht - Lasur.

Bestehend aus: Grund- und Schlussbeschichtung

Die Beschichtung erfüllt folgende Bedingungen:

DGNB: Qualitätsstufe 3

GISCODE: BSW 50

Die Beschichtung ist durch einen bioziden Wirkstoff
gegen
Bläue- und Schimmelpilzbefall geschützt.

Der Beschichtungsstoff enthält als Wirkstoff mind.
0,24% IPBC

z.B. Grund- u. Schlussbeschichtung mit ADLER Lignovit
Lasur,
Farbton nach Standard Lasur-Farbkarte des Herstellers
o. glw.

'.........'
(vom Bieter angebotenes Fabrikat)

Farbton: nach Wahl des AG

Abmessungen B/H: 14/24 cm
Material : BSH Gl24h Fichte/Tanne
Einzellänge: ca. 7,05 m
Oberfläche : Sichtqualität
Statik-Pos.: -
Montageort: EG und OG durchgehend
Menge: 40,000 St

**08.9 Brettsperrholz-Decke über OG, d=100 mm 5-s**
Brettsperrholz-Decke, d=100 mm 5-s
Brettsperrholz nach abZ/ETA, aus kreuzweise verklebten,
allseitig gehobelten, keilgezinkten und genuteten
Brettlamellen,
als Deckenelement, Nutzungsklasse 2 nach DIN EN
1995-1-1
Fichte, Festigkeitsklassen aller Lagen C24, Verklebung
nach
Maßgabe des Herstellers,
Oberfläche in Industriesichtqualität.

Brettsperrholz-Deckenelemente, gemäß Vorbemerkungen,
der
Grundrissplanung sowie nach statischen Angaben,
einschl.
Ausnehmungen sowie Anpassungen gemäß
Statik-Detail-Positionsplänen, abbinden, liefern und
auf
Unterkonstruktion fix und fertig, inkl. Abstütz-sowie
aller
Nebenarbeiten sowie sämtlicher Hebevorrichtungen, nach
Herstellerangaben, fertig
montieren-/befestigen.
Transportkosten sowie Schwerlastlogistik, Mautgebühren
usw.
sind ebenfalls einzurechnen.
Abmessungen gemäß Werk- und Montageplanung des AN.
Alle erforderlichen Verbindungs- und
Abdichtungsmaterialien
sind einzukalkulieren.

Elementdicke : 100 mm, 5-s
Material : NH C24 Fichte
Nutzungsklasse : 2
Feuerwiderstandsklasse : -
Statik-Pos. : -
Elementtiefe: 0,80 m als Vordachkonstruktion
Oberfläche : Industriesichtqualität
Montageort : in Ebene Decke über OG

'.........'
(vom Bieter angebotenes Fabrikat)

vgl. beiliegende Zeichnungen
Menge: 60,000 m²

**08.10 Zulage Schrägschnitt**
Zulage Schrägschnitt
Schrägschnitt der Brettsperrholzdecke zur Anpassung der
Decke an die nicht rechtwinklig angrenzenden
Bestandsbauten,
inkl. aller Nebenarbeiten, liefern und fachgerecht,
gemäß
AN-Werk-und Montageplanung, als Zulage herstellen. Ggf.
anfallender Verschnitt ist in die Position
einzukalkulieren.

D Brettsperrholzdecken: 10cm

vgl. beiliegende Zeichnungen
Menge: 4,000 m

**08.11 Zulage für Oberflächenbeschichtung Vordach**
Beschichtung der vor beschriebenen Vordachuntersicht
und
Stirnseite mit einer vorvergrauenden Schutzlasur

Dünnschicht-Lasur Matt Standard WV für Neubeschichtung
Auftragen einer matten, Dünnschicht - Lasur.

Bestehend aus: Grund- und Schlussbeschichtung

Die Beschichtung erfüllt folgende Bedingungen:

DGNB: Qualitätsstufe 3

GISCODE: BSW 50

Die Beschichtung ist durch einen bioziden Wirkstoff
gegen
Bläue- und Schimmelpilzbefall geschützt.

Der Beschichtungsstoff enthält als Wirkstoff mind.
0,24% IPBC

z.B. Grund- u. Schlussbeschichtung mit ADLER Lignovit
Lasur,
Farbton nach Standard Lasur-Farbkarte des Herstellers
o. glw.

'.........'
(vom Bieter angebotenes Fabrikat)

Farbton: nach Wahl des AG

Abmessungen D= 100mm T=80cm
Material : BSH Gl24c Fichte/Tanne
Oberfläche : Sichtqualität
Statik-Pos.: -
Montageort: OG durchgehend
Menge: 60,000 m²

**08.12 Kantholz KVH Nsi**
Kantholz als Auflagerholz für vorbeschriebene
BSP-Decke an
Gebäudekonstruktion befestigt
inkl. Befestigungsmittel

Kantholz, KVH Nsi, NKL 2 als Auflagerholz für
vorbeschriebene
BSP-Decke, einschl. aller erforderlichen Bohrungen,
Einschnitte, Ausnehmungen usw., inkl. aller
Verbindungs- und
Befestigungsmittel, gemäß Statik- und Detail-
Positionsplan,
inkl. Abbund, Transportkosten, Schwerlastlogistik und
Mautgebühren, liefern und fachgerecht nach statischen
Angaben montieren.

Produkt:
Produktnorm EN 15497:2014
Festigkeitsklasse C24
Holzart Fichte
Oberfläche gehobelt/egalisiert und gefast, nicht
sichtbar
ohne Beschichtung

Abmessungen B/H: 8/12 cm
Material : KHV® NSi (für den nichtsichtbaren Bereich)
Einzellänge: fortlaufend, gestoßen
Montageort: OG
Menge: 75,000 m

### Titel 09 09 Stundenlohnarbeiten

**09.1 Stundenlohnarbeiten Baufacharbeiter**
Stundenlohnarbeiten Baufacharbeiter
Stundenlohnarbeiten durch Arbeitskräfte auf Anordnung
des
AG, VOB/B § 15, ausführen.
Der Verrechnungssatz für die jeweilige Arbeitskraft
umfasst
sämtliche Aufwendungen, insbesondere den tatsächlichen
Lohn
einschl. vermögenswirksamer Leistungen mit den
Zuschlägen
für Gemeinkosten sowie Lohn- bzw. Gehaltsnebenkosten
und
Zuschläge für Überstunden.

Baufacharbeiter
Menge: 50,000 h

**09.2 Stundenlohnarbeiten Bauhelfer**
Stundenlohnarbeiten Bauhelfer
Stundenlohnarbeiten durch Arbeitskräfte auf Anordnung
des AG
ausführen wie vor beschrieben, jedoch

Bauhelfer
Menge: 50,000 h

USt %: 19,00
